# Obra de Acondicionamiento - C/Serrano 9 - P4

- Propiedad del archivo: SOFT S.A.
- Formato: FIEBDC-3/2002
- Programa: Presto 8.8
- Fecha de los precios: 26/09/2026
- Divisa: EUR

## 01 DEMOLICIONES Y ACTUACIONES PREVIAS (25/09/2026)
Protección de los ascensor o montacargas durante el desarrollo de la obra, mediante elementos adecuados para el detino previsto o demanda de la propiedad, reponiendo dichas protecciones si fuera necesario, incluso desmontaje y retirada a la finalización de la obra.

### 01.01 ACTUACIONES PREVIAS (25/09/2026)

**01.01.01** ud PROTECCIÓN ASCENSOR/MONTACARGAS (25/09/2026)
1 ud
Protección de los ascensor o montacargas durante el desarrollo de la obra, mediante elementos adecuados para el detino previsto o demanda de la propiedad, reponiendo dichas protecciones si fuera necesario, incluso desmontaje y retirada a la finalización de la obra.

**01.01.02** ud PROTECCIÓN ZONAS COMUNES (25/09/2026)
1 ud
Protección de zonas comunes, mediante cartón o moqueta ferial (suministro e instalación), incluso las reposiciones necesarias de la misma durante la ejecución de los trabajos, incluso desmontaje y retirada a la finalización de la obra.

**01.01.03** ud INSTALACION PROVISIONAL DE ILUMINACIÓN Y/O FUERZA (25/09/2026)
1 ud
Instalación de iluminación portátil y cuadro eléctrico de obra, incluso p.p. De medios au.xiliares y pequeño material

### 01.02 DEMOLICIONES (25/09/2026)

**01.02.01** m2 DESMONTAJE DE FALSO TECHO REGISTRABLE (25/09/2026)
264 m2
Desmontaje de techo registrable de fibra con perfilería semioculta, incluso desmontaje de perfiles primarios y secundarios, para paso de instalaciones por techo y nueva instalación de climatización, por medios manuales, incluso limpieza y retirada de escombros a pie de carga, con transporte a vertedero y con p.p. de medios auxiliares, sin medidas de protección colectivas, s/RCDs.

| Medición | Uds. | Largo | Parcial |
|---|---|---|---|
| medición | 1 | 264 | 264.00 |
| Total |  |  | 264 |

**01.02.02** m2 LEVANTADO DE SUELO TÉCNICO (25/09/2026)
31.92 m2
Levantado de suelo técnico metálico existente, para paso de instalaciones, con nivelación del mismo (si fuese necesario), previa a la instalación de pavimento, por medios manuales, incluso limpieza y retirada de escombros a pie de carga, con transporte a vertedero y con p.p. de medios auxiliares, sin medidas de protección colectivas, s/RCDs.

| Medición | Uds. | Largo | Parcial |
|---|---|---|---|
| medición | 1 | 31.92 | 31.92 |
| Total |  |  | 31.92 |

**01.02.03** ml LEVANTADO DE RODAPIÉ (25/09/2026)
142 ml
Levantado de rodapie, por medios manuales, incluso limpieza y retirada de escombros a pie de carga, sin transporte a vertedero o planta de reciclaje y con p.p. de medios auxiliares, sin medidas de protección colectivas.

| Medición | Uds. | Largo | Parcial |
|---|---|---|---|
| medicion | 1 | 142 | 142.00 |
| Total |  |  | 142 |

**01.02.04** m2 DEMOLICIÓN MAMPARA DE OFICINA (25/09/2026)
29.5 m2
Demolición de mampara de oficina, por medios manuales, incluso limpieza y retirada de escombros a pie de carga, con transporte a vertedero y con p.p. de medios auxiliares, sin medidas de protección colectivas, s/RCDs.

| Medición | Uds. | Largo | Alto | Parcial |
|---|---|---|---|---|
| medicion | 1 | 11.8 | 2.5 | 29.50 |
| Total |  |  |  | 29.5 |

**01.02.05** m2 DEMOLICIÓN ALICATADO A MANO (25/09/2026)
48.88 m2
Demolición de pavimento y paramentos verticales de baldosas hidráulicas, de terrazo, cerámicas o de gres, por medios manuales, incluso limpieza y retirada de escombros a pie de carga, con transporte a vertedero y con p.p. de medios auxiliares, sin medidas de protección colectivas, s/RCDs.

| Medición | Uds. | Largo | Alto | Parcial |
|---|---|---|---|---|
| medicion | 1 | 19.55 | 2.5 | 48.88 |
| Total |  |  |  | 48.88 |

**01.02.06** m2 DEMOLICIÓN TABIQUE (25/09/2026)
259.22 m2
Demolición de tabiqueria ceramica interior por medios manuales, incluso limpieza y retirada de escombros a pie de carga, con transporte al vertedero y con p.p. de medios auxiliares, s/RCDs.

| Medición | Uds. | Largo | Alto | Parcial |
|---|---|---|---|---|
| medicion | 1 | 99.7 | 2.6 | 259.22 |
| Total |  |  |  | 259.22 |

**01.02.07** m2 DEMOLICION TABIQUE PLADUR (25/09/2026)
8.58 m2
Demolición de tabiqueria pladur interior por medios manuales, incluso limpieza y retirada de escombros a pie de carga, con transporte al vertedero y con p.p. de medios auxiliares, s/RCDs.

| Medición | Uds. | Largo | Alto | Parcial |
|---|---|---|---|---|
| medicion | 1 | 3.3 | 2.6 | 8.58 |
| Total |  |  |  | 8.58 |

**01.02.08** ud LEVANTADO AP.SANITARIOS. BAÑO (25/09/2026)
7 ud
Levantado de aparatos sanitarios y accesorios, por medios manuales excepto bañeras y duchas, incluso limpieza y retirada de escombros a pie de carga, con transporte a vertedero y con p.p. de medios auxiliares.

| Medición | Uds. | Parcial |
|---|---|---|
| medicion | 7 | 7.00 |
| Total |  | 7 |

**01.02.09** ud LEVANT.CARPINTERÍA EN TABIQUES MANO. PUERTAS (25/09/2026)
17 ud
Levantado de carpintería de cualquier tipo en tabiques, incluidos cercos, hojas y accesorios, por medios manuales, incluso limpieza y retirada de escombros a pie de carga, con transporte a vertedero con p.p. de medios auxiliares, sin medidas de protección colectivas.

| Medición | Uds. | Parcial |
|---|---|---|
| medicion | 17 | 17.00 |
| Total |  | 17 |

**01.02.10** ud LEVANT.CARPINTERÍA EN TABIQUES MANO. VENTANAS 1,15x2,10 (25/09/2026)
3 ud
Levantado de carpintería de cualquier tipo en tabiques, incluidos cercos, hojas y accesorios, por medios manuales, incluso limpieza y retirada de escombros a pie de carga, con transporte a vertedero y con p.p. de medios auxiliares, sin medidas de protección colectivas.

| Medición | Uds. | Parcial |
|---|---|---|
| medicion | 3 | 3.00 |
| Total |  | 3 |

**01.02.11** ml PICADO DE COBERTURA DE VIGAS METALICAS (25/09/2026)
40 ml
Picado de la parte inferior de la cobertura de las vigas en la zona inferior a la no transitable en planta bajo cubierta hasta igualar con forjado existente aledaño, por medios manuales, incluso limpieza y retirada de escombros a pie de carga, sin transporte a vertedero o planta de reciclaje y con p.p. de medios auxiliares, sin medidas de protección colectivas.

| Medición | Uds. | Largo | Parcial |
|---|---|---|---|
| medicion | 1 | 40 | 40.00 |
| Total |  |  | 40 |

**01.02.12** ml PICADO DE JAMBA CERAMICA PERIMETRAL (25/09/2026)
46 ml
Picado de la parte inferior de la jamba perimetral en la zona inferior a la no transitable en planta bajo cubierta hasta igualar con forjado existente aledaño, por medios manuales, incluso limpieza y retirada de escombros a pie de carga, sin transporte a vertedero o planta de reciclaje y con p.p. de medios auxiliares, sin medidas de protección colectivas.

| Medición | Uds. | Largo | Parcial |
|---|---|---|---|
| medicion | 1 | 46 | 46.00 |
| Total |  |  | 46 |

**01.02.13** m2 LEVANTADO DE PVC EN ESCALERA (25/09/2026)
48.75 m2
Demolición de pavimento de pvc colocado sobre peldañeado y mesetas de las escaleras en todo su recorrido, por medios manuales, incluso limpieza y retirada de escombros a pie de carga, con transporte a vertedero y con p.p. de medios auxiliares, sin medidas de protección colectivas, s/RCDs.

| Medición | Uds. | Largo | Parcial |
|---|---|---|---|
| medicion | 5 | 9.75 | 48.75 |
| Total |  |  | 48.75 |

**01.02.14** ud APERTURA DE HUECO EN MURO EXTERIOR zona escalera (25/09/2026)
1 ud
Apertura en hueco de tabiqueria exterior por medios manuales, incluso
limpieza y retirada de escombros a pie de carga, con transporte al
vertedero y con p.p. de medios auxiliares, s/RCDs.

| Medición | Uds. | Parcial |
|---|---|---|
| medicion | 1 | 1.00 |
| Total |  | 1 |

### 01.03 DESMONTAJE INSTALACIONES (25/09/2026)

**01.03.01** ud INSTALACION ELECTRICIDAD E ILUMINACION (25/09/2026)
1 ud
Desmontaje de la instalación existente, para su eliminación o reutilización posterior, incluso limpieza, retirada de escombros a pie de carga y transporte al vertedero o planta de reciclaje adecuada según el plan de gestión de residuos r.d. 105/2008, gestiones, tasas, y con p.p. De medios auxiliares, con medidas de protección colectivas.
Los trabajos consisten en:
* desmontaje de todas las instalaciones electricas de la pared y mamparas a demoler.
* circuitos electrico de alumbrado y fuerza por falso techo actual
* cableado de datos existente

| Medición | Uds. | Parcial |
|---|---|---|
| medicion | 1 | 1.00 |
| Total |  | 1 |

**01.03.02** ud INSTALACION FONTANERIA Y SANEAMIENTO (25/09/2026)
1 ud
Retirada de red de fontaneria y saneamiento local en zona de aseos. Incluso limpieza y retirada de escombros a pie de carga, con transporte al vertedero y con p.p. de medios auxiliares, s/RCDs.

| Medición | Uds. | Parcial |
|---|---|---|
| medicion | 1 | 1.00 |
| Total |  | 1 |

**01.03.03** ud INSTALACION CLIMATIZACION (25/09/2026)
1 ud
Desmontaje de instalación de climatización existente perteneciente a las zonas a reformar, climatizadores, unidades split, elementos terminales, p.p.de tuberías,cableados, conductos, valvulería, etc...incluso limpieza y posterior acopio de materiales en buen estado en lugar a determinar por la propiedad, incluyendo p.p. de medios auxiliares. La recogida de refrigerante se realizará medidante una recuperadora de gas homologada. Este refrigerante será tratado según normativa vigente emitiéndose un certificado oficial por parte de la empresa autorizada del destino de dicho refrigerante (reciclaje, regeneración o destrucción). Los equipos y la tubería serán trasladados a una empresa de gestión de residuos para la emisión de un certificado sobre su reciclaje. INCLUIDO EN EL CAPITULO DE CLIMATIZACIÓN

| Medición | Uds. | Parcial |
|---|---|---|
| medicion | 1 | 1.00 |
| Total |  | 1 |

### 01.04 GESTION RESUDUOS DEMOLICIONES (25/09/2026)

**01.04.01** ud CONTENEDOR DE ESCOMBROS 6m3 (25/09/2026)
8 ud
Suministro y retirada de contenedor de residuos de obra, incluido vertido de los mismos a vertedero autorizado, para retirada de materiales y escombros a demoler.

| Medición | Uds. | Parcial |
|---|---|---|
| medicion | 8 | 8.00 |
| Total |  | 8 |

**01.04.02** PA RETIRADA DE ELEMENTOS ESPECIALES (25/09/2026)
1 PA
Retirada de elementos especiales con justificante de retirada y certificado destruccion. Incluso limpieza y retirada de escombros a pie de carga, con transporte al vertedero y con p.p. de medios auxiliares, s/RCDs.
COMPUESTO POR:
- Botella gas FM200 (80kg)
- Maquina de clima RAC ( 2 Ud.)
- Estores Ventana (29 Ud.)

| Medición | Uds. | Parcial |
|---|---|---|
| medicion | 1 | 1.00 |
| Total |  | 1 |

## 02 ALBAÑILERIA (13/01/2026)

### 02.01 PAVIMENTOS (13/01/2026)

**02.01.01** m2 BASE DE MORTERO AUTONIVELANTE DE CEMENTO, DE CAPA GRUESA (13/01/2026)
270 m2
Base para pavimento interior, de 40 mm de espesor, de mortero autonivelante, CT - C12 - F3 según UNE-EN 13813, vertido con mezcladora-bombeadora, sobre soporte de hormigón, previa aplicación de la imprimación; y posterior aplicación de agente filmógeno, (0,15 l/m²). Incluso banda de panel rígido de poliestireno expandido para la preparación de las juntas perimetrales de dilatación.

| Medición | Uds. | Largo | Parcial |
|---|---|---|---|
| MEDICION | 1 | 270 | 270.00 |
| Total |  |  | 270 |

### 02.02 REMATES (13/01/2026)

**02.02.01** m2 LIMPIEZA Y TAPADO DE AGUJEROS EN TECHO (13/01/2026)
264 m2
Reparación de huecos en superficie horizontal de hasta 3 m de altura mediante aplicación de una primera capa de guarnecido de pasta de yeso de construcción, colocación de malla de fibra de vidrio tejida, antiálcalis, con el yeso aún fresco, posterior aplicación de una segunda capa de guarnecido con el mismo yeso y enlucido de pasta de yeso aplicada en capa fina, hasta igualar la superficie reparada con el resto del revestimiento del paño, previa preparación de la grieta, y posterior retirada y carga manual de escombros sobre contenedor.

| Medición | Uds. | Largo | Parcial |
|---|---|---|---|
| medicion | 1 | 264 | 264.00 |
| Total |  |  | 264 |

**02.02.02** m2 REMATES TRAS APERTURA HUECO ESCALERA (25/09/2026)
4 m2
Revestimiento de paramentos exteriores con mortero monocapa, acabado con piedra proyectada, color a elegir, tipo OC CSIII W1 según UNE-EN 998-1, espesor 15 mm, aplicado manualmente, armado y reforzado con malla de fibra de vidrio antiálcalis, de 7x6,5 mm de luz de malla, 195 g/m² de masa superficial y 0,65 mm de espesor incluso en los cambios de material.

| Medición | Uds. | Parcial |
|---|---|---|
| medicion | 4 | 4.00 |
| Total |  | 4 |

**02.02.03** m2 REVISION Y SANEADO IMPERMEABILIZACION (13/01/2026)
206.58 m2
Reparación de impermeabilización de cubiertas planas. Sistema "SB SYSTEMS", formado por lámina impermeabilizante flexible de polietileno con ambas caras revestidas de fibras de polipropileno no tejidas, código de pedido RD00005, SB Lámina "SB SYSTEMS", de 0,52 mm de espesor y 330 g/m², suministrada en rollos de 5 m de longitud y 1 m de anchura, fijada al soporte con adhesivo cementoso mejorado, C2 extendido con llana dentada. Incluso complementos de refuerzo en tratamiento de puntos singulares con mortero cementoso impermeabilizante flexible bicomponente, de color similar al existente

| Medición | Uds. | Largo | Ancho | Parcial |
|---|---|---|---|---|
| TERRAZA1 | 1 | 20.1 | 5.3 | 106.53 |
| TERRAZA2 | 1 | 17.25 | 5.8 | 100.05 |
| Subtotal |  |  |  | 206.58 |
| Total |  |  |  | 206.58 |

### 02.03 VARIOS (13/01/2026)

**02.03.01** ud INTERVENCIÓN EN ESCALERAS (13/01/2026)
73.3 ud
Intervención en escaleras de evacuación existentes, consistente en:
1. Formación de contrahuella de peldaños mediante soldado de chapa.
2. Tratamiento superficial de la estructura metálica de la escalera mediante aplicación de pintura intumescente según cálculo.
3. Revestimiento de peldaños y rellanos de escaleras mediante la instalación de suelo vinílico similar al colocado en la planta 4ª con perfiles de remate y tratamiento antideslizante.
4. Mecanización de algunos paños de las ventanas existentes en los rellanos de escalera para su apertura en caso de detección de humos en el recinto de la escalera.

| Medición | Uds. | Largo | Parcial |
|---|---|---|---|
| ESCALERA 1 | 5 | 7.81 | 39.05 |
| ESCALERA 2 | 5 | 6.85 | 34.25 |
| Total |  |  | 73.3 |

**02.03.02** ud AYUDAS ALBAÑILERÍA (13/01/2026)
1 ud
Ayudas de albañilería a las distintas instalaciones y trabajos a realizar consistentes en el apoyo de mano de obra en: carga y descarga de materiales, recibidos, remates y medios auxiliares

| Medición | Uds. | Parcial |
|---|---|---|
| medicion | 1 | 1.00 |
| Total |  | 1 |

## 03 PARTICIONES

### 03.01 TABIQUERIA

**03.01.01** m2 TABIQUE YESO LAMINADO MULTIPLE 103 MM. HIDRÓFUGO
36.3 m2
Ejecución de tabique múltiple (12,5+12,5+48+12,5+12,5)/600 (48) (4 H1), con placas de yeso laminado, de 103 mm de espesor total, con nivel de calidad del acabado estándar (Q2), formado por una estructura simple de perfiles de chapa de acero galvanizado de 48 mm de anchura, a base de montantes (elementos verticales) separados 600 mm entre sí, con disposición normal "N" y canales (elementos horizontales), a la que se atornillan cuatro placas en total (dos placas tipo normal en cada cara, de 12,5 mm de espesor cada placa). Incluso lana de mineral de alta densidad en su interior, banda acústica de dilatación autoadhesiva; fijaciones para el anclaje de canales y montantes metálicos; tornillería para la fijación de las placas; cinta de papel con refuerzo metálico y pasta y cinta para el tratamiento de juntas.

| Medición | Uds. | Largo | Alto | Parcial |
|---|---|---|---|---|
| TABIQUE | 1 | 12.1 | 3 | 36.30 |
| Total |  |  |  | 36.3 |

**03.01.02** m2 TABIQUE YESO LAMINADO MULTIPLE 105 MM. ACÚSTICO
40.2 m2
Ejecución de tabique múltiple W112.es Silentboard "KNAUF" o similar (12,5+12,5+50+12,5+12,5)/625 (50) LM - (4 Silentboard (DFR) BV), de altas prestaciones acústicas, de 105 mm de espesor total, con nivel de calidad del acabado Q2, formado por una estructura simple de perfiles de chapa de acero galvanizado de 50 mm de anchura, a base de montantes separados 625 mm entre sí, con disposición normal "N" y canales (elementos horizontales), a la que se atornillan cuatro placas en total (dos placas tipo Silentboard (DFR) BV en cada cara, de 12,5 mm de espesor cada placa); aislamiento acústico mediante panel semirrígido de lana mineral, espesor 45 mm, según UNE-EN 13162, en el alma. Incluso banda acústica de dilatación autoadhesiva "KNAUF"; tornillería para la fijación de las placas; cinta de papel con refuerzo metálico "KNAUF" y pasta de juntas Jointfiller 24H "KNAUF", cinta microperforada de papel "KNAUF".

| Medición | Uds. | Largo | Alto | Parcial |
|---|---|---|---|---|
| tabique acus | 1 | 13.4 | 3 | 40.20 |
| Total |  |  |  | 40.2 |

**03.01.03** m2 SUP. TABIQUE CURVO
6 m2
Sumplemeto por realización de esquina curva mediante tabiqueria de cartón yeso, formada por perfilería de 48 mm y doble placa de 10 mm. curvada según diseño de proyecto. aislamiento acústico mediante panel semirrígido de lana mineral, espesor 45 mm, según UNE-EN 13162, en el alma. Incluso banda acústica de dilatación autoadhesiva "KNAUF"; tornillería para la fijación de las placas; cinta de papel con refuerzo metálico "KNAUF" y pasta de juntas Jointfiller 24H "KNAUF", cinta microperforada de papel "KNAUF".

| Medición | Uds. | Largo | Alto | Parcial |
|---|---|---|---|---|
| ESQUINAS | 2 | 1 | 3 | 6.00 |
| Total |  |  |  | 6 |

**03.01.04** m2 TABIQUE YESO LAMINADO MULTIPLE EI-120
19.95 m2
Ejecución de tabique múltiple (13+13+48+48+13+13) (PLADUR FOC), con placas de yeso laminado, de 148 mm de espesor total, con nivel de calidad del acabado estándar (Q2), formado por una estructura simple de perfiles de chapa de acero galvanizado de 48 mm de anchura, a base de montantes (elementos verticales) separados 600 mm entre sí, con disposición normal "N" y canales (elementos horizontales), a la que se atornillan cuatro placas en total (dos placas tipo FOC en cada cara, de 13 mm de espesor cada placa). Incluso lana de mineral de alta densdad en su interior, banda acústica de dilatación autoadhesiva; fijaciones para el anclaje de canales y montantes metálicos; tornillería para la fijación de las placas; cinta de papel con refuerzo metálico y pasta y cinta para el tratamiento de juntas.

| Medición | Uds. | Largo | Alto | Parcial |
|---|---|---|---|---|
| resis fuego | 1 | 6.65 | 3 | 19.95 |
| Total |  |  |  | 19.95 |

**03.01.05** ud REFUERZOS DE MADERA TABIQUERIA SECA
6 ud
Refuerzos en pared de pladur con tablero de madera Dm para posterior fijación de TV´s, muebles suspendidos, etc., de dimension aproximada 60x120 cm.

| Medición | Uds. | Parcial |
|---|---|---|
| refuerzos | 6 | 6.00 |
| Total |  | 6 |

**03.01.07** ml TAPETAS FINALES TABIQUERIA SECA
79 ml
Realización de tapeta en tabiquería de cartón-yeso STANDARD con una placa de 13 atornillada al montante, incluso encintado con guardavivo metalico y tendido.

| Medición | Uds. | Largo | Parcial |
|---|---|---|---|
| remate puertas | 6 | 5 | 30.00 |
| ramates tabiques | 9 | 3 | 27.00 |
| remates tabica | 1 | 22 | 22.00 |
| Total |  |  | 79 |

### 03.02 TRASDOSADOS

**03.02.01** m2 TRASDOSADO YESO LAMINADO 73 mm ANTIHUMEDAD
4.5 m2
Realización de trasdosado autoportante libre, de 73 mm de espesor, con nivel de calidad del acabado Q2, formado por 2 placas de yeso laminado tipo normal de 12,5 mm de espesor, formando sándwich (una placa tipo normal + 1 placa hidrofugada), atornilladas directamente a una estructura autoportante de acero galvanizado formada por canales horizontales, sólidamente fijados al suelo y al techo y montantes verticales de 48 mm y 0,6 mm de espesor con una modulación de 600 mm y con disposición normal "N", montados sobre canales junto al paramento vertical. Incluso banda acústica; fijaciones para el anclaje de canales y montantes metálicos; tornillería para la fijación de las placas; cinta de papel con refuerzo metálico y pasta y cinta para el tratamiento de juntas.

| Medición | Uds. | Largo | Alto | Parcial |
|---|---|---|---|---|
| medicion | 1 | 1.5 | 3 | 4.50 |
| Total |  |  |  | 4.5 |

### 03.03 TECHOS

**03.03.01** m2 TECHO CONTINUO YESO LAMINADO
75.8 m2
Suministro e instalación de techo continuo descolgado con perfilería metálica y placa de yeso laminado de 13 mm. Medición sin descontar fajas de techo modular. En aseos y parte inferior de zona no transitable.

| Medición | Uds. | Largo | Parcial |
|---|---|---|---|
| medicion | 1 | 58.75 | 58.75 |
| cierre sup pasillo | 1 | 17.05 | 17.05 |
| Total |  |  | 75.8 |

**03.03.02** ml TABICA A DOS CARAS CARTÓN YESO 13-13-48-13-13 <30 CM. ACUSTICA
28.05 ml
Realización de tabica a DOS CARAS de cartón-yeso STANDARD (13+13+48+13+13), formado por estructura de perfiles de acero galvanizado de 46mm, separación entre montantes de 600mm y canales a cada lado, atornillados a ellos dos placas de yeso laminado de 13mm de espesor, incluso lana de mineral tipo Rock Wool o similar de 60 mm de espesor y 70 Kg/m.en su interior, anclajes para techo, tornillería, encintado y tendido de juntas. La estructura se fijará a forjado mediante pistola de clavo neumática. En el precio se incluye el trabajo de adaptar el paso de las distintas instalaciones que se atraviesen el desarrllo del mismo, para dejarlas compeltamente integradas sin mermas ni falsos encajes y la tapeta inferior de cierre de la tabica. Altura máxima de la tabica menor de 30 cm.

| Medición | Uds. | Largo | Parcial |
|---|---|---|---|
| med mamparas | 1 | 22 | 22.00 |
| cambio techo | 1 | 6.05 | 6.05 |
| Total |  |  | 28.05 |

**03.03.03** ml FALSA VIGA A UNA CARA CARTÓN YESO 13-13-48 <30 CM. clima
50 ml
Realización de falsa viga q una cara de cartón-yeso STANDARD (13+13+48), formado por estructura de perfiles de acero galvanizado de 46mm, separación entre montantes de 600mm y canales a cada lado, atornillados a ellos dos placas de yeso laminado de 13mm de espesor, incluso lana de mineral tipo Rock Wool o similar de 60 mm de espesor y 70 Kg/m.en su interior, anclajes para techo, tornillería, encintado y tendido de juntas. La estructura se fijará a forjado mediante pistola de clavo neumática. En el precio se incluye el trabajo de adaptar el paso de las distintas instalaciones que se atraviesen el desarrllo del mismo, para dejarlas compeltamente integradas sin mermas ni falsos encajes y la tapeta inferior de cierre de la tabica. Altura máxima de la tabica menor de 30 cm.

| Medición | Uds. | Largo | Parcial |
|---|---|---|---|
| medicion | 1 | 50 | 50.00 |
| Total |  |  | 50 |

**03.03.04** ml CANDILEJA EN ASEOS
32.25 ml
Formacion de candileja para iluminacion indirecta, mediante elemento de carton yeso. Apertura de hueco en falso techo existente. Remate de falso techo de espesor determinado. Posterior guarnecido y enlucido de las mismas.

| Medición | Uds. | Largo | Parcial |
|---|---|---|---|
| medicion | 1 | 32.25 | 32.25 |
| Total |  |  | 32.25 |

### 03.04.1 AISLAMIENTO ACÚSTICO

**03.04.01** ml BARRERA FÓNICA EN HUECOS ENTRE VIGUETAS DE ZONA NO TRANS.
52 ml
Barrera acústica a ruido aéreo, en partición desmontable, a través del plenum, formada por panel acústico autoportante de lana mineral, compuesto por módulos de 1200x600x80 mm, revestido por las dos caras con un complejo kraft-aluminio, colocado directamente entre el forjado y los perfiles superiores de la partición desmontable, para mejorar el aislamiento acústico lateral entre espacios. Incluso cinta autoadhesiva de aluminio, para el sellado y fijación del aislamiento, para una altura máxima de 40 cm.

| Medición | Uds. | Largo | Parcial |
|---|---|---|---|
| med. huecos | 1 | 52 | 52.00 |
| Total |  |  | 52 |

**03.04.02** m2 MEMBRANA ACUSTICA DANOSA MAD4 / 1 CARA
40.2 m2
Suministro y colocacion de menbrana acustica de laminas bituminsas de alta densidad, marca DANOSA Ref mad4, para atenuacion del ruido de baja frecuencia. Pegado o grapado entre placas de pladur en ambas caras del tabique.

| Medición | Uds. | Largo | Parcial |
|---|---|---|---|
| med pladur acustico | 1 | 40.2 | 40.20 |
| Total |  |  | 40.2 |

**04.04.03** m2 PROYECTADO DE CELULOSA SOBRE TECHO DESCUBIERTO
204 m2
Suminisrto y aplicación de asilamiento termico y acustico mediante proyectado de celulosa sobre techo visto existente. Los trabajos incluyen preparacion de la superficie, proteccion de elementos sensibles, aplicación mecanica del material aislante hasta alcanzar el espesor especificado en proyecto, nivelacion y acabado homogeneo. Se contemplan medios auxilliares, limpieza final de la zona de trabajo y retirada de residuos conforme a normativa vigente

| Medición | Uds. | Largo | Parcial |
|---|---|---|---|
| med. area sin techo | 1 | 204 | 204.00 |
| Total |  |  | 204 |

**03.04.04** m2 LAMAS ACÚSTICAS EN TECHO DE AULAS
88.8 m2
Modelo Aline by openbook de ECOcero.
Techo acústico suspendido, modelo Aline de la marca ECOcero, compuesto
por paneles acústicos de fibra de poliéster reciclada en forma de U de medidas varias dependiendon del perfil y espesor 9mm, unidos por costillas machihembradas rectas de 60mm y 12mm de espesor, fabricado en módulos de 2400x1200 mm y color a escoger, incluso p/p de anclajes (6 anclajes por módulo). Marcado CE, Euroclase B-s1, d0 de reacción al fuego. Cumplimiento con las especificaciones de bajas emisiones VOC. Certificación GOLD en LEED y BREEAM, GLOBAL RECYCLED STANDARD y
OEKO-TEX STANDARD 100.

| Medición | Uds. | Largo | Parcial |
|---|---|---|---|
| aulas | 1 | 88.8 | 88.80 |
| Total |  |  | 88.8 |

**03.04.05** m2 PANEL ACÚSTICO PASILLOS
53.6 m2
Modelo Quadrilateral by openbook de ECOcero.
Techo técnico fonoabsorbente de fibra de poliéster reciclada de la marca ECOcero, modelo Quadrilateral by Openbook, compuesto por panel base ranurado de 9 mm de espesor y medidas 595x595mm y bafles insertados de 9 mm de espesor para formar un cajón machihembrado. Dimensión total de la pieza 595x595x144 mm. Suministrado desmontado para montaje e instalación en obra.
Opciones disponibles de instalación:
• Apoyado en perfilería de techo técnico registrable T24.
• Fijación mediante adhesivo de la marca ECOcero para fijación directa
a soporte.
• Instalación con fijación mecánica directa a soporte mediante tornillería.
Disponible en 16 colores base. Marcado CE, Euroclase B-s1, d0 de
reacción al fuego. Cumplimiento con las especificaciones de bajas
emisiones VOC. Certificación GOLD en LEED y BREEAM, GLOBAL RECYCLED
STANDARD y OEKO-TEX STANDARD 100.

| Medición | Uds. | Largo | Parcial |
|---|---|---|---|
| PASILLOS | 1 | 53.6 | 53.60 |
| Total |  |  | 53.6 |

**03.04.06** m2 PANEL ACUSTICO DISTRIBUIDORES
28.89 m2
Modelo CLOUD by openbook de ECOcero.
Panel acústico de fibra de poliéster reciclada gama ECO de ECOcero, modelo Cloud, acabado de catálogo o personalizado, de medidas varias, espesores de 12 mm y 24 mm, suspendido horizontalmente del techo mediante el sistema de suspensión por cable de acero de la marca ECOcero, modelo Anclaje B,
formado por un anclaje tipo hembrilla para atornillar al panel de fibra de poliéster reciclada y un cable de hasta 2,00 m de longitud con un mosquetón y una fijación para anclar a techo. Opción de fijación directa a soporte mediante adhesivo de la marca ECOcero. Disponible en 16 colores base. Marcado
CE. Espesor 12 mm Euroclase B-s1, d0 de reacción al fuego. Espesor 24 mm Euroclase B-s2, d0 de reacción al fuego. Cumplimiento con las especificaciones de bajas emisiones VOC. Certificación GOLD en LEED y BREEAM, GLOBAL RECYCLED STANDARD y OEKO-TEX STANDARD 100.
INCLUYE:3 unidades D1170mm, 6 unidades D1000mm, 4 unidades D800mm y 2 unidades de D580mm. Incluidos anclajes necesarios.

| Medición | Uds. | Largo | Parcial |
|---|---|---|---|
| med DISTRIBUIDORES | 1 | 28.89 | 28.89 |
| Total |  |  | 28.89 |

### 03.05 MAMPARAS

#### 03.05.01 MAMPARAS DE VIDRIO

**03.05.01.01** m2 Mampara doble vidrio laminar 6+6 mm SILENCE. Modelo MA5 LUX, de
55 m2
Fabricacion, suministro e instalacion de mampara doble vidrio laminar. Modelo MA5 LUX, de Arlex. Estructura: Recibida a suelo, techo y arranques de paramentos verticales, mediante perfiles extruidos de aluminio, de diseño rectangular de 36,2x100 mm de dimensiones totales, dotado con juntas de elastómero de alta densidad. para ajuste a suelo/techo/muros y, junta de goma perimetral acústica tri-lámina transparente ò de burbuja en color gris/negro, en el encuentro con los vidrios. Sistema de regulación de vidrios para absorber los posibles desniveles de suelos/techos hasta 16 mm (± 8 mm). Fijación de perfiles mediante tacos de expandión y tornillería. Vidrios: Doble vidrio laminar con butiral transparente intermedio. Para la union seca entre vidrios se utiliza cinta adhesiva de doble cara transparente de 1,5 mm de 3M, existiendo la posibilidad de utilizar piezas en forma "H" ò de 90º de policarbonato transparente, dotadas de cinta transparente biadhesiva 3M interior para mayor resistencia estructural y atenuación acústica. Incluso pequeños materiales para su instalacion, transporte, descarga, acarreo y distribucion de materiales en planta. Capacidad de Aislamiento Acústico: UNE-EN ISO 140-2:2011 + UNE -EN ISO 717-1:2007 Rw (C;Ctr)= 48 dB (-2;-5) dB, con 64,8 dB (5000 Hz). Certificado, prueba y ensayo por laboratorio homologado. Acabado estructura:Lacado epoxi texturado RAL a definir, csegún carta de acabados de Arlex. Vidrio: Doble vidrio Laminar 6+6 mm transparente SILENCE. Altura: 2300 mm. Modulación: Variable adaptada en obra, Medición: m2 descontando huecos de puertas.

| Medición | Uds. | Largo | Alto | Parcial |
|---|---|---|---|---|
| nanoaras | 1 | 22 | 2.5 | 55.00 |
| Total |  |  |  | 55 |

**03.05.01.02** m2 ESQUINA CURVA RADIO 65 EN MAMPARA DOBLE
2.5 m2
Fabricacion, suministro e instalacion de esquina curva de radio 650mm realizado según descripción de mampara doble vidrio laminar.r 6+6 mm SILENCE. Modelo MA5 LUX, de Arlex. 48 dB.

| Medición | Uds. | Largo | Alto | Parcial |
|---|---|---|---|---|
| curva mamparas | 1 | 1 | 2.5 | 2.50 |
| Total |  |  |  | 2.5 |

**03.05.01.03** ud POSTE TÉCNICO 100X50
4 ud
Fabricacion, suministro e instalacion de Módulo técnico de 100x50 en mampara para subida de cableado, en frentes sin paramento donde poder ubicar el encendido.

| Medición | Uds. | Parcial |
|---|---|---|
| POSTE | 4 | 4.00 |
| Total |  | 4 |

**03.05.01.04** ud TALADRO EN POSTE TÉCNICO
8 ud
Ejecución de taladro en poste técnico para encendido y enchufe.

| Medición | Uds. | Largo | Parcial |
|---|---|---|---|
| TALADROS | 4 | 2 | 8.00 |
| Total |  |  | 8 |

#### 03.05.02 PUERTAS

**03.05.02.01** ud PUERTA ACUSTICA BATIENTE SENCILLA (1 HOJA)
4 ud
Suministro e instalación de uerta batiente ciega sencilla Cámara 100 mm, ACUSTICA con doble renvalso y cerco de madera, enrasada a dos caras, para mampara doble de Arlex. 40dBIncremento; Fabricacion, suministro e instalacion de puerta ciega batiente sencilla ACUSTICA con doble renvalso y cerco de madera, enrasada dos caras, para mampara doble de Arlex. Cerco: Fabricado con maderas de diferentes espesores, de 62 x 100 mm de espesor, con doble renvalso, dotado de doble junta de goma con espuma interior rigido-blanda acústica, al hilo en las dos caras de la mampara. Hoja de puerta: Fabricada con maderas de diferentes espesores y 100 de espesor y doble renvalso. Incluso lamina sintética acústica de alta densidad interior y completado con lana de roca. Colgada a la estructura de la mampara sin ningún tipo de intervención ni en suelo ni en techo por medio de bisagras ocultas con regulacion 3D. Incluso pequeños materiales para su instalacion, transporte, descarga, acarreo y distribucion de materiales en planta

| Medición | Uds. | Parcial |
|---|---|---|
| puerta sencilla | 4 | 4.00 |
| Total |  | 4 |

**03.05.02.02** ud PUERTA CIEGA SENCILLA (1 HOJA) SOBRE TABIQUE h:260 cm.
4 ud
Suministro e instalación de puerta ciega sencilla a ser intsalada en tabique de cartón yeso, sobre tapetas niveladas y rematadas, de ancho de hoja de 825 y altura de suelo a techo, formado por hoja y ciego fijo superior del mismo acabado, realizado con perfilería vista dcon sistema de regulación incorporado y expesor de 50 mm .Hoja pivotante equipada con 3 pernios y tope de puerta. Resistencia al fuego factible: EI30. Tablero laminado color a elegir de carta RAL y perfilería de aluminio y herraje lacado.

| Medición | Uds. | Parcial |
|---|---|---|
| medicion | 4 | 4.00 |
| Total |  | 4 |

**03.05.02.03** ud PUERTA CIEGA SENCILLA RF(1 HOJA) SOBRE TABIQUE h:260 cm LACADA
3 ud
Suministro e instalación de puerta metálica Corta-Fuegos pivotante y abatible galvanizada EI2 60 C5 de medidas 900x2500 (Medidas Nominales) mod. TURIA de Andreu o equivalente con certificado de homologación, dos chapas de acero de 0,8mm. ensambladas entre sí sin soldadura, relleno de material ignifugo, doble capa de lana de roca de alta densidad y placa de cartón-yeso, hoja de grosor 63mm., tornillería métrica, 3 bisagras con marcado CE de doble pala y regulación en altura, con marco tipo CS5 de 1.5mm de espesor con junta intumescente, ajustado y preparado para su fijación a obra mediante garras de acero o para atornillar a premarco, cerradura embutida con cierre a un punto con marcado CE, escudos y manivelas RF mod. Andreu nylon negro con soporte metálico. Acabado: Lacada en RAL a definir.

| Medición | Uds. | Parcial |
|---|---|---|
| medicion | 3 | 3.00 |
| Total |  | 3 |

**03.05.02.04** ud PUERTA CORREDERA LISA MINUSVALIDOS. EMPOTRADA
2 ud
Suministro e instalación de puerta de paso ciega corredera 92CM, de una hoja normalizada, , incluso doble precerco70x35 mm., doble galce o cerco visto70x30 mm., tapajuntas lisos macizos 70x10 mm. en ambas caras, juego de poleas y carril galvanizados y manetas de cierre tipo Klein o similar, montada y con p.p. de medios auxiliares.

| Medición | Uds. | Parcial |
|---|---|---|
| medición | 2 | 2.00 |
| Total |  | 2 |

#### 03.05.03 VARIOS

**03.05.03.01** ud MUELLE CIERRAPUERTAS LACADO
6 ud
Suministro e instalación de muelle cierrapuertas con brazo deslizante sobre puerta ciega acabado lacado.

| Medición | Uds. | Parcial |
|---|---|---|
| muelles | 6 | 6.00 |
| Total |  | 6 |

**03.05.03.02** ud GUILLOTINA EN PUERTA CIEGA
4 ud
Suministro y montaje de sistema de guillotina acústica bajo puerta CIEGA

| Medición | Uds. | Parcial |
|---|---|---|
| puertas ciegas | 4 | 4.00 |
| Total |  | 4 |

**03.05.03.03** ud TOPE DE PUERTA
13 ud
Suministro y mecanizado de tope de puerta fijado mecánicamente a suelo

| Medición | Uds. | Parcial |
|---|---|---|
| PUERTAS | 13 | 13.00 |
| Total |  | 13 |

## 04 ACABADOS

### 04.01 PAVIMENTOS

**04.01.01** m2 PAVIMENTO LVT LOSETAS CALIZA
163.13 m2
Suministro e instalación de un pavimento vinílico heterogéneo autoportante, según la EN ISO 10582, en losetas de 50x50cm, espesor total de 4,5mm y espesor de la capa de uso de 0,80mm, modelo iD Square de Tarkett. Clasificación de uso comercial 34 e industrial 43 bajo la norma ISO 10874. Su peso total es de 5195 g/m² y su contenido aglutinante es de tipo I. Resistencia al punzonamiento estático inferior a 0,10mm, según la norma EN ISO 24343-1, y atenuación sonora de 17 dB según la norma EN ISO 717-2. Clasificación de resistencia al deslizamiento R11 según la norma DIN 51130 y Clase 3 según la norma UNE-EN 16165. Su clasificación al fuego es BflS1, según la norma EN ISO 13501-1. Se beneficia de un tratamiento superficial tipo Tektanium y no necesita decapado ni encerado de por vida.Su tasa de COV después de 28 días es ? 10 ?g/m³ y está clasificado como A+ como parte del etiquetado sanitario. Cuenta con el Certificado Floorscore. Es libre de ftalatos, formaldehído, biocidas, y es antibacteriano según la norma EN ISO 846-C. Contiene hasta un 20,2 % de material reciclado. Se beneficia de una MHS (Declaración de Salud de los Materiales) y una EPD (Declaración Ambiental de Producto) verificadas por un tercero, que indica huella de carbono de 7,52 kg CO?eq/m² (módulos A-D). Las mermas limpias y los suelos al final de su vida util se pueden recolectar como parte del programa ReStart®. El producto es 100 % reciclable en las instalaciones de Tarkett.
La colocación debe realizarse sobre solera plana, sana y seca con un grado de humedad inferior al 2%, preparada con masa alisadora y recibido con fijador antideslizante recomendado por el fabricante. El pavimento se fabrica en Europa y tiene una garantía de 10 años.

| Medición | Uds. | Largo | Parcial |
|---|---|---|---|
| medicion | 1 | 148.3 | 148.30 |
| mermas | 0.1 | 148.3 | 14.83 |
| Total |  |  | 163.13 |

**04.01.02** m2 PAVIMENTO LVT LAMAS MADERA
165.99 m2
Suministro e instalación de un pavimento vinílico heterogéneo autoportante, según la EN ISO 10582, en lamas de 229x1219mm, espesor total de 4,5mm y espesor de la capa de uso de 0,55mm, modelo iD Inspiration Loose Lay., de Tarkett. Clasificación de uso comercial 33 e industrial 42 bajo la norma ISO 10874. Su peso total es de 7500 g/m² y su contenido aglutinante es de tipo I. Resistencia al punzonamiento estático inferior a 0,10 mm, según la norma EN ISO 24343-1, y atenuación sonora de 8 dB según la norma EN ISO 717-2. Clasificación de resistencia al deslizamiento R9 según la norma DIN 51130 y Clase 2 según la norma UNE-EN 16165. Su clasificación al fuego es BflS1, según la norma EN ISO 13501-1.
Incorpora un tratamiento superficial tipo Top Clean XP y no necesita decapado ni encerado de por vida.
Su tasa de COV después de 28 días es ? 100 ?g/m³ y está clasificado como A+ como parte del etiquetado sanitario. Cuenta con el Certificado Floorscore. Es libre de ftalatos, formaldehído, biocidas, y es antibacteriano según la norma EN ISO 846-C. Las mermas limpias y los suelos al final de su vida útil se pueden recolectar como parte del programa ReStart®. El producto es 100% reciclable en las instalaciones de Tarkett. La colocación debe realizarse sobre solera plana, sana y seca con un grado de humedad inferior al 2%, preparada con pasta alisadora y según las recomendaciones del Tarkett. El pavimento tiene una garantía de 10 años.

| Medición | Uds. | Largo | Parcial |
|---|---|---|---|
| medicion | 1 | 150.9 | 150.90 |
| mermas | 0.1 | 150.9 | 15.09 |
| Total |  |  | 165.99 |

**04.01.03** ud PROTECCIÓN PAVIMENTOS CON PLASTICO
1 ud
Suministro y montaje de plastico sobre pavimentos despues de su montaje, para protección de los mismos.
NOTA: SOLO ZONAS DE TRÁNSITO

| Medición | Uds. | Parcial |
|---|---|---|
| areas transito | 1 | 1.00 |
| Total |  | 1 |

**04.01.04** ml RODAPIÉ
208.18 ml
Suministro e instalación de rodapié perimetral en PVC lacado de 10 cm.

| Medición | Uds. | Largo | Parcial |
|---|---|---|---|
| MEDICION | 1 | 189.25 | 189.25 |
| MERMAS | 0.1 | 189.25 | 18.93 |
| Total |  |  | 208.18 |

**04.01.05** ml RODAPIÉ CURVO
4.2 ml
Suplemento por suministro e instalación de rodapié perimetral curvado en PVC lacado de 10 cm.

| Medición | Uds. | Largo | Parcial |
|---|---|---|---|
| RODAPIE CURVO | 1 | 4 | 4.00 |
| MERMAS | 0.1 | 2 | 0.20 |
| Total |  |  | 4.2 |

**04.01.06** ud PLETINAS REMATE DOBLES
5 ud
Suministro y montaje de pletinas de remate en cambio de solado en puertas de entrada y salida de emergencia.

| Medición | Uds. | Parcial |
|---|---|---|
| medicion | 5 | 5.00 |
| Total |  | 5 |

**04.01.07** m2 TARIMA EXTERIOR SINTÉTICA
227.24 m2
Suministro e instalación de tarima composite maciza Timberstep Solid de Más Madera en color coffee.Tarima formada por tablas macizas de composite (WPC) con fibras de madera y polietileno, de 20x140x2200 mm, una cara vista con textura de madera; con resistencia al deslizamiento Rd>45 según UNE-EN 16165 y resbaladicidad clase 3 según CTE, fijadas mediante el sistema de fijación oculta, sobre rastreles de PVC de 50x45 mm, separados entre ellos 300 mm y apoyados sobre soportes regulables, de poliolefinas, con base redonda con corrección del desnivel de hasta el 1%, para alturas entre 10 y 200 mm. Incluso clips y tornillos de acero inoxidable para sujeción de las tablas a los rastreles y masilla de poliuretano para fijación de los soportes regulables a la superficie soporte.

| Medición | Uds. | Largo | Parcial |
|---|---|---|---|
| MED. TERRAZAS | 1 | 206.58 | 206.58 |
| MERMAS | 0.1 | 206.58 | 20.66 |
| Total |  |  | 227.24 |

### 04.02 REVESTIMIENTOS

#### 04.02.01 PINTURAS

**04.02.01.01** m2 PINTURA PLÁSTICA BLANCA DE PARAMENTOS VERTICALES
430.15 m2
Pintura plástica con textura lisa blanca, acabado mate, sobre paramentos Verticales, incluyendo lijado en zonas que lo requieran y dos manos de acabado. Se considerará un 7% de sobremedición en condición de repasos.

| Medición | Uds. | Largo | Alto | Parcial |
|---|---|---|---|---|
| medicion | 1 | 133.8 | 3 | 401.40 |
| mermas | 0.07 | 410.77 |  | 28.75 |
| Total |  |  |  | 430.15 |

**04.02.01.02** m2 PINTURA PLÁSTICA COLOR DE PARAMENTOS VERTICALES
192.12 m2
Pintura plástica con textura lisa COLOR, acabado satinado, sobre paramentos Verticales, incluyendo lijado en zonas que lo requieran y dos manos de acabado. Se considerará un 7% de sobremedición en condición de repasos.

| Medición | Uds. | Largo | Alto | Parcial |
|---|---|---|---|---|
| medicion | 1 | 59.85 | 3 | 179.55 |
| mermas | 0.07 | 179.55 |  | 12.57 |
| Total |  |  |  | 192.12 |

**04.02.01.03** m2 PINTURA PLÁSTICA COLOR AIRLESS EN PARAMENTOS HORIZONTALES- proy
218.28 m2
Pintura plástica con textura lisa color, aplicado con pistola sobre fibra de celulosa, acabado mate, en techos, incluyendo lijado en zonas que lo requieran y dos manos de acabado. Se considerará un 7% de sobremedición en condición de repasos.

| Medición | Uds. | Largo | Alto | Parcial |
|---|---|---|---|---|
| medicion | 1 | 204 | 1 | 204.00 |
| mermas | 0.07 | 204 |  | 14.28 |
| Total |  |  |  | 218.28 |

**04.02.01.04** m2 PINTURA PLÁSTICA BLANCA EN PARAMENTOS HORIZONTALES
62.86 m2
Pintura plástica con textura lisa blanca, acabado mate, en techos, incluyendo lijado en zonas que lo requieran y dos manos de acabado. Se considerará un 7% de sobremedición en condición de repasos.

| Medición | Uds. | Largo | Alto | Parcial |
|---|---|---|---|---|
| medicion | 1 | 58.75 | 1 | 58.75 |
| mermas | 0.07 | 58.75 |  | 4.11 |
| Total |  |  |  | 62.86 |

**04.02.01.05** m2 PINTURA PLÁSTICA COLOR EN TABICAS
60.03 m2
Pintura plástica con textura lisa en olor a elegir, acabado mate, en fajas de techo inferiores a 40 cm. incluyendo lijado en zonas que lo requieran y dos manos de acabado. Se considerará un 7% de sobremedición en condición de repasos.

| Medición | Uds. | Largo | Alto | Parcial |
|---|---|---|---|---|
| medicion | 2 | 28.05 | 1 | 56.10 |
| mermas | 0.07 | 56.1 |  | 3.93 |
| Total |  |  |  | 60.03 |

#### 04.02.02 CERÁMICOS

**04.02.02.01** INSTALACION ALIC. PORCEL P.V.
96.24
Instalación de revestimiento en paramentos verticales con azulejo de gres porcelánico técnico pulido de 30x60 cm. acabado en color o marmol (BIa-AI s/UNE-EN-14411), recibido con adhesivo expecial piezas grandes y pesadas C2TES1 s/EN-12004, sobre enfoscado de mortero sin incluir este, i/p.p. de cortes, ingletes, piezas especiales, i/rejuntado con mortero tapajuntas CG2 s/EN-13888 junta color y limpieza, s/NTE-RPA, medido en superficie realmente ejecutada. Plaqueta NO incluida

| Medición | Uds. | Largo | Alto | Parcial |
|---|---|---|---|---|
| medición | 1 | 33.65 | 2.6 | 87.49 |
| mermas | 0.1 | 87.49 |  | 8.75 |
| Total |  |  |  | 96.24 |

**04.02.02.02** SUMINISTRO ALIC. PORCEL.
96.24
Suministro de revestimiento porcelánico Porcelanosa revestimiento Cancun Caliza 45x120, rectificado, 10 mm de espesor, destonificado V2, sin relieve, aspecto cemento

| Medición | Uds. | Largo | Alto | Parcial |
|---|---|---|---|---|
| medición | 1 | 33.65 | 2.6 | 87.49 |
| mermas | 0.1 | 87.49 |  | 8.75 |
| Total |  |  |  | 96.24 |

#### 04.02.03 EXTERIOR

**04.02.03.01** m2 CELOSIA OCULTACIÓN EQUIPOS EXTERIORES CLIMATIZACIÓN
60.99 m2
Diseño, fabricación, suministro e instalación de sistema de ocultación de unidades exteriores de climatización existentes en las terrazas, mediante celosia ejecutada con estructura de tubo de hierro lacado y cerramiento a base de lamas de tablero de composite similares a los de pavimento, dejando el espacio entre ellas apra la correcta circulación del aire de las máquinas. I/ pp de cortes, mermas de material y traslado de material sobrante a vertedero. Según diseño.

| Medición | Uds. | Largo | Alto | Parcial |
|---|---|---|---|---|
| medicion | 1 | 38 | 1.5 | 57.00 |
| mermas | 0.07 | 57 |  | 3.99 |
| Total |  |  |  | 60.99 |

## 05 CARPINTERÍA

### 05.01 CARPINTERIA MADERA DECORATIVA

**05.01.01** m2 PANELADO ACÚSTICO DE LAMAS DE MADERA
95.72 m2
Suministro e instalación de panel acústico modelo ECOnordik, de dimensiones 2340x 585 mm y espesor 19 mm, no ignífugo, compuesto por un panel base de 9 mm de espesor de fibra de poliéster reciclada gama ECO de ECOcero y figuras MDF con acabado en melamina de 27x10 mm de sección y separación entre ellos de 12 mm. Incluida p/p de sistema de fijación mediante cola de contacto de la marca ECOcero
para fijación directa a soporte vertical con apoyo. Para instalación horizontal y sin apoyo será necesario instalación con fijación mecánica mediante tornillería. Disponible en 3 colores de melamina (roble, roble nature y fresno) y 16 colores base para el panel de la Gama ECO de 9 mm de espesor. Marcado CE, Panel Gama ECO Euroclase B-s1, d0 de reacción al fuego. MDF Euroclase D-s2, d0 de reacción al fuego. Cumplimiento con las especificaciones de bajas emisiones VOC. Certificación GOLD en LEED y BREEAM, FSC STANDARD, GLOBAL RECYCLED STANDARD, PEFC (ST 2002:2013), CARB2 y OEKO-TEX STANDARD 100.

| Medición | Uds. | Largo | Alto | Parcial |
|---|---|---|---|---|
| med | 1 | 36.12 | 2.65 | 95.72 |
| Total |  |  |  | 95.72 |

### 05.02 MOBILIARIO A MEDIDA

**05.02.01** ud MOSTRADOR RECEPCIÓN
1 ud
Diseño, fabricación, suministro e instalación de mostrador de recepción realizado en tablero de DM chapado de melaminas color roble y blanca según diseño. Sobre con cajeado para caja de mecanismos. I/ pp de transporte y retirada de material sobrante.

| Medición | Uds. | Parcial |
|---|---|---|
| VESTIBULO | 1 | 1.00 |
| Total |  | 1 |

**05.02.02** ud ARMARIO APOYO TRASERA MOSTRADOR
1 ud
Fabricación, montaje e instalación de armario de apoyo en trasera de mostrador con interior con baldas y barra cuelga ropa ,según diseño de proyecto realizado a medida, de altura útil 250 cm. y cierre ciego hasta techo.

| Medición | Uds. | Parcial |
|---|---|---|
| vetibulo | 1 | 1.00 |
| Total |  | 1 |

**05.05.03** ud MOBILIARIO A MEDIDA ZONA VENDING
2 ud
Fabricación, montaje e instalación de gradas y escaleras de carpintería, estructura de perfiles de madera, acabado en tablero chapado con melamina color roble y protección en la zona de la huella de la escalera.

| Medición | Uds. | Parcial |
|---|---|---|
| med | 2 | 2.00 |
| Total |  | 2 |

### 05.03 VENTANAS

**05.03.01** ud REVISION DE VENTANAS EXISTENTES / PATIO INTERIOR
18 ud
Revision de ventanas existentes de aluminio lacado del patio interior, sustitucion de herrajes en mal estado y piezas necesarias para su perfecta conservación.

| Medición | Uds. | Parcial |
|---|---|---|
| ventanas patio | 18 | 18.00 |
| Total |  | 18 |

**05.03.02** ud REVISION DE VENTANAS EXISTENTES / FACHADAS TERRAZAS
14 ud
Revision de ventanas existentes, sustitucion de vidrios sencillos por vidrio climalit i/ cambio de junquillo para adaptarse al nuevo grosor del vidrio i/ repasos de pintura por posibles daños

| Medición | Uds. | Parcial |
|---|---|---|
| ventanas fachada | 14 | 14.00 |
| Total |  | 14 |

**05.03.03** ud VENTANA BALCONERA PVC 2 HOJAS - PRACTICABLE
2 ud
Suministro e instalación de Puerta de PVC, dos hojas practicables con apertura hacia el interior, dimensiones 1200x1800 mm, compuesta de marco, hoja y junquillos, acabado estándar en las dos caras, color blanco, perfiles de 70 mm de anchura, soldados a inglete, que incorporan cinco cámaras interiores, tanto en la sección de la hoja como en la del marco, para mejora del aislamiento térmico; galce con pendiente del 5% para facilitar el desagüe; con refuerzos interiores de acero galvanizado, mecanizaciones de desagüe y descompresión, juntas de estanqueidad de EPDM, manilla y herrajes; transmitancia térmica del marco: Uh,m = 1,3 W/(m²K); espesor máximo del acristalamiento: 40 mm; compuesta por marco, hojas, herrajes de colgar y apertura, elementos de estanqueidad y accesorios homologados, con clasificación a la permeabilidad al aire clase 4, según UNE-EN 12207, clasificación a la estanqueidad al agua clase 9A, según UNE-EN 12208, y clasificación a la resistencia a la carga del viento clase C2, según UNE-EN 12210, sin premarco cajón de persiana básico incorporado (monoblock), persiana enrollable de lamas de PVC, con accionamiento manual con cinta y recogedor. Incluso patillas de anclaje para la fijación de la carpintería, sellador adhesivo y silicona neutra para sellado perimetral de las juntas exterior e interior, entre la carpintería y la obra.

| Medición | Uds. | Parcial |
|---|---|---|
| balconeras | 2 | 2.00 |
| Total |  | 2 |

### 05.04 CARPINTERIA METÁLICA

**05.04.01** ud PAVIMENTO DE REJILLA ELECTROSOLDADA
90 ud
Pavimento de rejilla electrosoldada antideslizante, de 34x38 mm de paso de malla, acabado galvanizado en caliente, realizada con pletinas portantes de acero laminado UNE-EN 10025 S235JR, en perfil plano laminado en caliente, de 25x3 mm, separadas 34 mm entre sí, separadores de varilla cuadrada retorcida, de acero con bajo contenido en carbono U

| Medición | Uds. | Largo | Parcial |
|---|---|---|---|
| espacio no transitable | 1 | 90 | 90.00 |
| Total |  |  | 90 |

## 06 ELEMENTOS DECORATIVOS

### 06.01 CORTINAS / ESTORES

**06.01.01** ud ESTORES ENRROLLABLES ALTURA COMPLETA - SCREEN (MANUAL) TIPO 1
17 ud
Suministro e instalación de estores enrollables tejido screen screen 1% a cadena. Dimensiones 98x180 cm. aproximadas.

| Medición | Uds. | Parcial |
|---|---|---|
| UNIDADES | 17 | 17.00 |
| Total |  | 17 |

**06.01.02** ud ESTORES ENRROLLABLES ALTURA COMPLETA - SCREEN (MANUAL) TIPO 2
14 ud
Suministro e instalación de estores enrollables tejido screen screen 1% a cadena. Dimensiones 98x145 cm. aproximadas.

| Medición | Uds. | Parcial |
|---|---|---|
| unidades | 14 | 14.00 |
| Total |  | 14 |

### 06.02 ILUMINACION

**06.02.01** ud LUMINARIA SUPERFICIE
69 ud
Suminstro e instalación de Luminaria ROL PLAFON NEGRO. 15w Ref. 68622 / FARO Barcelona

| Medición | Uds. | Parcial |
|---|---|---|
| med | 69 | 69.00 |
| Total |  | 69 |

**06.02.02** ud LUMINARIA SUSPENDIDA LINEAL 113 CM.
45 ud
Suminstro e instalación de Luminaria VIA EVO SURFACE Ref. 0410212025 / FARO Barcelona

| Medición | Uds. | Parcial |
|---|---|---|
| med | 45 | 45.00 |
| Total |  | 45 |

**06.02.03** ud LUMINARIA EMPOTRADA ASEOS
8 ud
Suministro y colocación de luminaria DOWNLIGHT para empotrar en falso techo LAMP DOMO 220 2000 lumenes

| Medición | Uds. | Parcial |
|---|---|---|
| med | 8 | 8.00 |
| Total |  | 8 |

**06.02.04** ml TIRA LED PARA CANDILEJA
63.83 ml
Suminsitro e instalación de luminaria lineal, perfil + tira led, para empotrar en candileja de los aseos 3000º K.

| Medición | Uds. | Largo | Parcial |
|---|---|---|---|
| med | 1 | 63.83 | 63.83 |
| Total |  |  | 63.83 |

**06.02.05** ud LUMINARIA DECORATIVA SINGULAR AREA LECTURA
2 ud
Suminsitro e instalación de luminaria decorativa singular, según diseño en planos, instalada suspendida

| Medición | Uds. | Parcial |
|---|---|---|
| unidades | 2 | 2.00 |
| Total |  | 2 |

## 07 INSTALACIONES: ELECTRICIDAD Y DATOS

### 07.01 PREVIOS

**07.01.01** ud ADECUACION DE LA INSTALACIÓN EXISTENTE PARA SU REUTILIZACIÓN
1 ud
Adaptación de líneas, cuadros y protecciones existentes a la normativa vigente, previa inspección y orden de la DF.

| Medición | Uds. | Parcial |
|---|---|---|
| REVISION | 1 | 1.00 |
| Total |  | 1 |

### 07.02 CUADROS ELÉCTRICOS

**07.02.01** ud CUADRO GENERAL
1 ud
Suministro e instalación de cuadro de distribución general de alumbrado y fuerza compuesto por: armario distribución con puerta de policarbonato transparente, interruptores diferenciales y magnetotérmicos para suministro normal de planta. Totalmente instalado y probado. Incluye pp. De material auxiliar de instalación. el cuadro y todos los elementos que lo componen serán de la marca scheneider, legrand o similar.

| Medición | Uds. | Parcial |
|---|---|---|
| cuadro general | 1 | 1.00 |
| Total |  | 1 |

**07.02.02** ud CUADRO DE USO INFORMATICO
1 ud
Suministro e instalación de cuadro de distribución de uso informatico compuesto por: armario distribución con puerta de policarbonato transparente, interruptores diferenciales y magnetotérmicos para suministro normal de planta. Totalmente instalado y probado. Incluye pp. De material auxiliar de instalación. el cuadro y todos los elementos que lo componen serán de la marca scheneider, legrand o similar.

| Medición | Uds. | Parcial |
|---|---|---|
| c. informático | 1 | 1.00 |
| Total |  | 1 |

### 07.03 DISTRIBUCIÓN ELÉCTRICA Y ACOMETIDA

**07.03.01** ml DERIVACION INDIVIDUAL
90 ml
Suministro de instalación de circuito trifásico + t para acometida. Compuesto por 5 conductores rz1-k (as), tensión nominal 0,6/1 kv, sección 95/50 mm. No propagador del incendio, libre de halógenos y baja emisión de humos opacos, según une 21123-4. Instalación bajo tubo de pvc forroplast libre de halogenos, incluso parte proporcional de regletas de conexión, cajas de registro, terminales, accesorios, ayudas y medios auxiliares. Valoración sujeta a las fluctuaciones del precio del cobre.

| Medición | Uds. | Largo | Parcial |
|---|---|---|---|
| derivacion | 1 | 90 | 90.00 |
| Total |  |  | 90 |

**07.03.02** ml DERIVACION A CUADROS SECUNDARIOS 5X16mm2
45 ml
Suministro e instalación de circuito trifásico + t para servicio a cuadros secundarios. Compuesto por cable multipolar tipo rz1-k (as) de 0,6/1 kv de aislamiento, sección 5x16 mm. No propagador del incendio, cpr/cca y baja emisión de humos opacos, según une 21123-4. Instalación bajo tubo de pvc forroplast libre de halogenos, incluso parte proporcional de regletas de conexión, cajas de registro, terminales, accesorios, ayudas y medios auxiliares. Valoración sujeta a las fluctuaciones del precio del cobre.

| Medición | Uds. | Largo | Parcial |
|---|---|---|---|
| cuadros sec | 1 | 45 | 45.00 |
| Total |  |  | 45 |

**07.03.03** ud LÍNEA DE ALIMENTACIÓN ALUMBRADO
10 ud
Suministro e instalación de cable multipolar tipo rz1-k (as) de 0,6/1 kv de aislamiento para alumbrado, sección 3x2,5 mm2, según une 21123-4, no propagador de la llama une en 50265-2-1, no propagador del incendio une en 50266-2-4, cpr/cca une en 50267-2-1, reducida emisión de gases tóxicos, baja emisión de humos opacos une en 50268, muy baja emisión de gases corrosivos une en 50267-2-3. Conductor en cobre eléctrolítico recocido, flexible, clase 5 según une 21022. Aislamiento a base de mezcla de polietileno reticulado (xlpe) y cubierta a base de mezcla especial cero halógenos. Incluido parte proporcional de material auxiliar y terminales. Valoración sujeta a las fluctuaciones del precio del cobre

| Medición | Uds. | Parcial |
|---|---|---|
| circ- alumbrado | 10 | 10.00 |
| Total |  | 10 |

**07.03.04** ud LÍNEA DE ALIMENTACIÓN AUTÓNOMOS EMERGENCIA
9 ud
Suministro de instalación de circuito monofásico para emergencias. Compuesto por 2 conductores es07z1-k (as), tensión nominal 450/750 v, sección 1.5 mm. No propagador del incendio, cpr/cca y baja emisión de humos opacos, según une 211002. Instalación bajo tubo de pvc forroplast, incluso parte proporcional de regletas de conexión, cajas de registro, terminales, accesorios, ayudas y medios auxiliares. Valoración sujeta a las fluctuaciones del precio del cobre

| Medición | Uds. | Parcial |
|---|---|---|
| circ. emergencia | 9 | 9.00 |
| Total |  | 9 |

**07.03.05** ud LÍNEA DE ALIMENTACION USOS VARIOS
5 ud
Suministro e instalación de cable multipolar tipo rz1-k (as) de 0,6/1 kv de aislamiento para usos varios, sección 3x2,5 mm2, según une 21123-4, no propagador de la llama une en 50265-2-1, no propagador del incendio une en 50266-2-4, cpr/cca une en 50267-2-1, reducida emisión de gases tóxicos, baja emisión de humos opacos une en 50268, muy baja emisión de gases corrosivos une en 50267-2-3. Conductor en cobre eléctrolítico recocido, flexible, clase 5 según une 21022. Aislamiento a base de mezcla de polietileno reticulado (xlpe) y cubierta a base de mezcla especial cero halógenos. Incluido parte proporcional de material auxiliar y terminales. Valoración sujeta a las fluctuaciones del precio del cobre.

| Medición | Uds. | Parcial |
|---|---|---|
| circ. usos varios | 5 | 5.00 |
| Total |  | 5 |

**07.03.06** ud LÍNEA DE ALIMENTACIÓN A PUESTOS OFIMÁTICOS
16 ud
Suministro e instalación de cable multipolar tipo rz1-k (as) de 0,6/1 kv de aislamiento para puestos ofimaticos, sección 3x2,5 mm2, según une 21123-4, no propagador de la llama une en 50265-2-1, no propagador del incendio une en 50266-2-4, cpr/cca une en 50267-2-1, reducida emisión de gases tóxicos, baja emisión de humos opacos une en 50268, muy baja emisión de gases corrosivos une en 50267-2-3. Conductor en cobre eléctrolítico recocido, flexible, clase 5 según une 21022. Aislamiento a base de mezcla de polietileno reticulado (xlpe) y cubierta a base de mezcla especial cero halógenos. Incluido parte proporcional de material auxiliar y terminales. Valoración sujeta a las fluctuaciones del precio del cobre.

| Medición | Uds. | Parcial |
|---|---|---|
| circ. ofimaticos | 16 | 16.00 |
| Total |  | 16 |

**07.03.07** ud LÍNEA DE ALIMENTACION A CENTRALES Y VIDEOGRABADOR
1 ud
Suministro e instalación de cable multipolar tipo rz1-k (as) de 0,6/1 kv de aislamiento para central incendios, control de acceso, centralita telefonica, central de seguridad y videograbador, sección 3x2,5 mm2, según une 21123-4, no propagador de la llama une en 50265-2-1, no propagador del incendio une en 50266-2-4, cpr/cca une en 50267-2-1, reducida emisión de gases tóxicos, baja emisión de humos opacos une en 50268, muy baja emisión de gases corrosivos une en 50267-2-3. Conductor en cobre eléctrolítico recocido, flexible, clase 5 según une 21022. Aislamiento a base de mezcla de polietileno reticulado (xlpe) y cubierta a base de mezcla especial cero halógenos. Incluido parte proporcional de material auxiliar y terminales. Valoración sujeta a las fluctuaciones del precio del cobre.

| Medición | Uds. | Parcial |
|---|---|---|
| circ videog. | 1 | 1.00 |
| Total |  | 1 |

**07.03.08** ud LÍNEA DE ALIMENTACIÓN EXTRACTORES
2 ud
Suministro e instalación de cable multipolar tipo rz1-k (as) de 0,6/1 kv de aislamiento para extractores , sección 3x2,5 mm2, según une 21123-4, no propagador de la llama une en 50265-2-1, no propagador del incendio une en 50266-2-4, cpr/cca une en 50267-2-1, reducida emisión de gases tóxicos, baja emisión de humos opacos une en 50268, muy baja emisión de gases corrosivos une en 50267-2-3. Conductor en cobre eléctrolítico recocido, flexible, clase 5 según une 21022. Aislamiento a base de mezcla de polietileno reticulado (xlpe) y cubierta a base de mezcla especial cero halógenos. Incluido parte proporcional de material auxiliar y terminales. Valoración sujeta a las fluctuaciones del precio del cobre.

| Medición | Uds. | Parcial |
|---|---|---|
| circ. extractor | 2 | 2.00 |
| Total |  | 2 |

**07.03.09** ud LÍNEA DE ALIMENTACION CLIMATIZADORAS
8 ud
Suministro e instalación de cable multipolar tipo rz1-k (as) de 0,6/1 kv de aislamiento para climatizadoras, sección 5x6 mm2, según une 21123-4, no propagador de la llama une en 50265-2-1, no propagador del incendio une en 50266-2-4, cpr/cca une en 50267-2-1, reducida emisión de gases tóxicos, baja emisión de humos opacos une en 50268, muy baja emisión de gases corrosivos une en 50267-2-3. Conductor en cobre eléctrolítico recocido, flexible, clase 5 según une 21022. Aislamiento a base de mezcla de polietileno reticulado (xlpe) y cubierta a base de mezcla especial cero halógenos. Incluido parte proporcional de material auxiliar y terminales. Valoración sujeta a las fluctuaciones del precio del cobre.

| Medición | Uds. | Parcial |
|---|---|---|
| circ. clima | 8 | 8.00 |
| Total |  | 8 |

**07.03.10** ud LÍNEA DE ALIMENTACION MÁQUINAS A/A
8 ud
Suministro e instalación de cable multipolar tipo rz1-k (as) de 0,6/1 kv de aislamiento para maquinas de aire acondicionado, sección 3 x 2,5 mm2, según une 21123-4, no propagador de la llama une en 50265-2-1, no propagador del incendio une en 50266-2-4, cpr/cca une en 50267-2-1, reducida emisión de gases tóxicos, baja emisión de humos opacos une en 50268, muy baja emisión de gases corrosivos une en 50267-2-3. Conductor en cobre eléctrolítico recocido, flexible, clase 5 según une 21022. Aislamiento a base de mezcla de polietileno reticulado (xlpe) y cubierta a base de mezcla especial cero halógenos. Incluido parte proporcional de material auxiliar y terminales. Valoración sujeta a las fluctuaciones del precio del cobre.

| Medición | Uds. | Parcial |
|---|---|---|
| circ aacc | 8 | 8.00 |
| Total |  | 8 |

**07.03.11** ud LÍNEA DE ALIMENTACION A RACK TERMINADO EN CETAC
1 ud
Suministro e instalación de circuito monofásico + t para rack terminado en toma tipo cetac 2 p + tt. Compuesto por cable multipolar tipo rz1-k (as) de 0,6/1 kv de aislamiento, sección 3x6 mm. No propagador del incendio, cpr/cca y baja emisión de humos opacos, según une 21123-4.

| Medición | Uds. | Parcial |
|---|---|---|
| linea alimentacion | 1 | 1.00 |
| Total |  | 1 |

**07.03.12** ml CABLE DE BUS ALUMBRADO
300 ml
Suministro e instalación de cableado de bus para control de alumbrado mediante cableado de 2 hilos por 1,5 mm2. Medida la unidad totalmente terminada y funcionando.

| Medición | Uds. | Largo | Parcial |
|---|---|---|---|
| bus control | 1 | 300 | 300.00 |
| Total |  |  | 300 |

### 07.04 CANALIZACIONES

**07.04.01** ml VOZ-DATOS (REJIBAND 100 X 35 MM)
100 ml
Suministro e instalación de canalización para uso informatico (voz- datos) realizada mediante bandeja de varilla de acero electrosoldada galvanizada en caliente, tipo rejiband de pemsa, de 100 x 35 mm de sección, incluso accesorios de fijación, uniones y soportaría especiales.

| Medición | Uds. | Largo | Parcial |
|---|---|---|---|
| med | 1 | 100 | 100.00 |
| Total |  |  | 100 |

**07.04.02** ml ELECTRICIDAD (REJIBAND 200X35 MM)
100 ml
Suministro e instalación de canalización para uso electrico realizada mediante bandeja de varilla de acero electrosoldada galvanizada en caliente, tipo rejiband de pemsa, de 200 x 35 mm de sección, incluso accesorios de fijación, uniones y soportaría especiales.

| Medición | Uds. | Largo | Parcial |
|---|---|---|---|
| med | 1 | 100 | 100.00 |
| Total |  |  | 100 |

**07.04.03** ml ELECTRICIDAD (TUBO CORRUGADO M-25)
225 ml
Suministro e instalación de canalización realizada mediante tubo corrugado forrado libre de halógenos m-25, sobre falso techo, incluso accesorios de fijación, uniones y soportería especial.

| Medición | Uds. | Largo | Parcial |
|---|---|---|---|
| med | 1 | 225 | 225.00 |
| Total |  |  | 225 |

**07.04.04** ml ELECTRICIDAD (TUBO PVC M-25)
325 ml
Suministro e instalación de canalización realizada mediante tubo pvc de 25 mm, sobre falso techo, incluso accesorios de fijación, uniones y soportería especial.

| Medición | Uds. | Largo | Parcial |
|---|---|---|---|
| med | 1 | 325 | 325.00 |
| Total |  |  | 325 |

**07.04.05** ml CANALIZACION PARA HDMI
20 ml
Suministro e instalacion de canalizacion en salas de reuniones pequeñas, despachos, atención al cliente y recepción con tubo corrugado m50 libre de halogenos desde la mesa a la pantalla ubicada en pared para una tirada máxima 15 metros.

| Medición | Uds. | Largo | Parcial |
|---|---|---|---|
| med | 1 | 20 | 20.00 |
| Total |  |  | 20 |

### 07.05 ALUMBRADO

**07.05.01** ud CREACION DE ENCENDIDO ZONA ABIERTA
3 ud
Adaptación del cableado existente en las luminarias asociadas a zona abierta (de una superficie máxima aproximada de unos 60 m2) para la creación de nuevos encendidos desde botonera existente en entrada de planta. La partida incluye la modificación necesaria en los circuitos afectados y en los puntos de conexión de las luminarias en el interior de la zona en cuestión para la respuesta conjunta de encendido-apagado ante la orden del pulsador citado. Totalmente instalado y probado

| Medición | Uds. | Parcial |
|---|---|---|
| med | 3 | 3.00 |
| Total |  | 3 |

**07.05.02** ud CREACION DE ENCENDIDOS ZONA CERRADA
7 ud
Adaptación del cableado existente en las luminarias asociadas a local cerrado de no más de 16 m2 para la creación de nuevos encendidos en zonas cerradas (despachos, office, salas de reunión....) para ordenar el encendido del recinto desde interruptor local. la partida incluye la modificación necesaria en los circuitos afectados y en los puntos de conexión de las luminarias en el interior de la zona en cuestión para la respuesta conjunta de encendido-apagado ante la orden del interruptor citado. Totalmente instalado y probado

| Medición | Uds. | Parcial |
|---|---|---|
| med | 7 | 7.00 |
| Total |  | 7 |

**07.05.03** ud BLOQUE AUTÓNOMO DE EMERGENCIA IZAR N30
17 ud
Suministro y montaje de bloque autónomo de emergencia tipo izar n30 de daisalux o similar. Con cuerpo circular y difusor (color según directrices d.f.). Consta de una lámpara led ip20, autonomía de 1 horatotalmente montado, probado y funcionando. Con parte proporcional incluida de caja de estanqueidad, cajas de registro, cableados y conexionado.

| Medición | Uds. | Parcial |
|---|---|---|
| med | 17 | 17.00 |
| Total |  | 17 |

**07.05.04** ud PUNTO DE CONEXION REALIZADO 3(1X1,5 MM2) RZ1-K 0.6/1 KV ( AS )
106 ud
Punto de conexión realizado con tubo corrugado de 25 mm no propagador de la llama, grado de protección según une y cable de cobre de 3(1x1,5 mm2) es 07z1-k (as). Se incluye también la parte proporcional de circuito de alimentación desde caja de registro mas cercana, con cable de cobre de 3(1x2,5 mm2), por canalización mediante tubo corrugado reforzado en material plástico libre de halógenos de 25 mm, incluso pequeño material, caja de derivación superficial, soportes y fijaciones. Totalmente instalado.
Luminarias y emergencias

| Medición | Uds. | Parcial |
|---|---|---|
| med | 106 | 106.00 |
| Total |  | 106 |

**07.05.05** ud DETECTOR PRESENCIA BEG
5 ud
Suministro, montaje de detector de movimiento beg o similar. Incluido mecanismo y marco embellecedor.

| Medición | Uds. | Parcial |
|---|---|---|
| med | 5 | 5.00 |
| Total |  | 5 |

**07.05.06** ud PUNTO DE CONEXIÓN PARA SENSOR LUMINICO
5 ud
Punto de conexión para sensor luminico realizado con tubo corrugado de 20 mm no propagador de la llama, grado de protección según une y cable de cobre de 2x1,5 mm2 es 07z1-k (as), incluso pequeño material, caja de derivación superficial, soportes y fijaciones. Totalmente instalado.

| Medición | Uds. | Parcial |
|---|---|---|
| med | 5 | 5.00 |
| Total |  | 5 |

**07.05.07** ud MONTAJE DE LUMINARIA PANEL LED Y CIRCULAR
79 ud
Montaje de luminaria estandar de 60 x 60 o tipo downlight circular (sin suministro)

| Medición | Uds. | Parcial |
|---|---|---|
| med | 79 | 79.00 |
| Total |  | 79 |

**07.05.'8** ud MONTAJE DE LUMINARIA SUSPENDIDA (2 O MAS PUNTOS DE SUSPESIÓN)
45 ud
Montaje de luminaria suspendida con dos o mas puntos de suspensión (sin suministro)

| Medición | Uds. | Parcial |
|---|---|---|
| med | 45 | 45.00 |
| Total |  | 45 |

### 07.06 MECANISMOS PUESTOS DE TRABAJO

**07.06.01** ud PUNTO DE CONEXION INTERRUPTOR-PULSADOR
10 ud
Punto de conexión realizado con tubo corrugado de 25 mm no propagador de la llama, grado de protección según une y cable de cobre de 3(1x2,5 mm2) es 07z1-k (as). Se incluye también la parte proporcional de circuito de alimentación desde caja de registro mas cercana, con cable de cobre de 3(1x2,5 mm2), por canalización mediante tubo corrugado reforzado en material plástico libre de halógenos de 25 mm, incluso pequeño material, caja de derivación superficial, soportes y fijaciones. Totalmente instalado.
Interruptor/pulsador

| Medición | Uds. | Parcial |
|---|---|---|
| med | 10 | 10.00 |
| Total |  | 10 |

**07.06.02** ud PUNTO DE CONEXION CONMUTADOR-ABREPUERTAS
4 ud
Punto de conexión realizado con tubo corrugado de 25 mm no propagador de la llama, grado de protección según une y cable de cobre de 3(1x2,5 mm2) es 07z1-k (as). Se incluye también la parte proporcional de circuito de alimentación desde caja de registro mas cercana, con cable de cobre de 3(1x2,5 mm2), por canalización mediante tubo corrugado reforzado en material plástico libre de halógenos de 25 mm, incluso pequeño material, caja de derivación superficial, soportes y fijaciones. Totalmente instalado.
Interruptor/pulsador

| Medición | Uds. | Parcial |
|---|---|---|
| med | 4 | 4.00 |
| Total |  | 4 |

**07.06.03** ud PT EASYBLOCK INSIDE (2 ENERGIA + 2 USB C) ENTRADA Y SALIDA RAPI
7 ud
Suministro e instalación de caja de datos del fabricante mmdatalectric con la siguiente composición:
Caja easyblock insidesolución con, módulos en color blanco, entrada y salida 1 conector rápido, 2 módulo(s): 2 schuko alimentación estándar, 1 cargador doble usb tipo c+c 30w completamente instalada, conectada y funcionando
Caja tipo m1 - puesto de trabajo estandar

| Medición | Uds. | Parcial |
|---|---|---|
| med | 7 | 7.00 |
| Total |  | 7 |

**07.06.04** ud PT EASYBLOCK INSIDE (2 ENERGIA + 2 USB C) ENTRADA RAPIDA
13 ud
Suministro e instalación de caja de datos del fabricante mmdatalectric con la siguiente composición:
Caja easyblock insidesolución con, módulos en color blanco, solo entrada 1 conector rápido, 3 módulo(s): 2 schuko alimentación estándar, 1 cargador doble usb tipo c+c 30w completamente instalada, conectada y funcionando
Caja tipo m2 - puesto de trabajo estandar

| Medición | Uds. | Parcial |
|---|---|---|
| med | 13 | 13.00 |
| Total |  | 13 |

**07.06.05** ud PT EASYBLOCK INSIDE (3 ENERGIA + 3 USB C) ENTRADA Y SALIDA RAPI
9 ud
Suministro e instalación de caja de datos del fabricante mmdatalectric con la siguiente composición:
Caja easyblock insidesolución con, módulos en color blanco, entrada y salida 1 conector rápido, 4 módulo(s): 3 schuko alimentación estándar, 1 cargador triple usb tipo c+c 30w completamente instalada, conectada y funcionando
Caja tipo m1 - puesto de trabajo estandar

| Medición | Uds. | Parcial |
|---|---|---|
| med | 9 | 9.00 |
| Total |  | 9 |

**07.06.06** ud PT EASYBLOCK INSIDE (1 ENERGIA + 2 USB C) ENTRADA RAPIDA
0 ud
Suministro e instalación de caja de datos del fabricante mmdatalectric con la siguiente composición:
Caja easyblock insidesolución con, módulos en color blanco, solo entrada 1 conector rápido, 2 módulo(s): 1 schuko alimentación estándar, 1 cargador doble usb tipo c+c 30w completamente instalada, conectada y funcionando
Caja tipo m3 - puesto de trabajo estandar"¡

| Medición | Parcial |
|---|---|
| med |  |
| Total | 0 |

**07.06.07** ud PT EASYBLOCK INSIDE (2 ENERGIA + 2 USB C + 1 RJ45 + 1 HDMI) ENT
2 ud
Suministro e instalación de caja de datos del fabricante mmdatalectric con la siguiente composición:
Caja easyblock insidesolución con, módulos en color blanco, solo entrada 1 conector rápido, 5 módulo(s): 2 schuko alimentación estándar, 1 cargador doble usb tipo c+c 30w, 1 rj45 simple keystone 19,4mm y 20,4mm (conector no incluido), 1 placa(s) con 1 hdmi completamente instalada, conectada y funcionando
Caja tipo m4 - puesto de trabajo estandar

| Medición | Uds. | Parcial |
|---|---|---|
| med | 2 | 2.00 |
| Total |  | 2 |

**07.06.08** ud PT EN PARED (2 ENERGIA + 1 DATO + 1 HDMI)
6 ud
Suministro e instalación de caja de datos del fabricante mmdatalectric con la siguiente composición:
Caja de empotrar o superficie con las siguiente configuración: 1 marco y bastidor 4 módulos 45x45 para cubeta empotrar blanco
1 cubeta 4 módulos para caja de empotrar
1 módulo 2 enchufes schuko de 45x45 blanco 9003
1 módulo plano 45x45 c/antipolvo para 1 keystone 19,4mm*, keystone 20,4mm* o commscope (systimax) blan
1 módulo inclinado de 45x45 c/antipolvo con conector hdmi 2.0 hembra - hembra completamente instalada, conectada y funcionando

| Medición | Uds. | Parcial |
|---|---|---|
| med | 6 | 6.00 |
| Total |  | 6 |

**07.06.09** ud PT EN PARED (2 ENERGIA + 1 DATO)
4 ud
Suministro e instalación de caja de datos del fabricante mmdatalectric con la siguiente composición:
Caja de empotrar o superficie con las siguiente configuración:1 marco y bastidor 4 módulos 45x45 para cubeta empotrar blanco
1 cubeta 4 módulos para caja de empotrar
1 módulo 2 enchufes schuko de 45x45 blanco 9003
1 módulo plano 45x45 c/antipolvo para 1 keystone 19,4mm*, keystone 20,4mm* o commscope (systimax) blan
1 módulo plano de 45x45 ciego completamente instalada, conectada y funcionando
Caja tipo p2 - impresora

| Medición | Uds. | Parcial |
|---|---|---|
| med | 4 | 4.00 |
| Total |  | 4 |

**07.06.10** ud PT EN PARED (2 ENERGIA)
16 ud
Suministro e instalación de caja de datos del fabricante mmdatalectric con la siguiente composición:
Caja de empotrar o superficie con las siguiente configuración:1 marco y bastidor 2 módulos 45x45 para cubeta empotrar blanco
1 cubeta 2 módulos para caja de empotrar
1 módulo 2 enchufes schuko de 45x45 blanco 9003
completamente instalada, conectada y funcionando
Caja tipo p2

| Medición | Uds. | Parcial |
|---|---|---|
| med | 16 | 16.00 |
| Total |  | 16 |

**07.06.11** ud PT EN TECHO (1 DATO)
6 ud
Suministro e instalación de caja de datos del fabricante mmdatalectric con la siguiente composición:
Caja de empotrar o superficie con las siguiente configuración:1 caja de superficie de 2 módulos 45x45 blanco
1 módulo plano 45x45 c/antipolvo para 1 keystone 19,4mm*, keystone 20,4mm* o commscope (systimax) blan
1 módulo plano de 45x45 ciego completamente instalada, conectada y funcionando

| Medición | Uds. | Parcial |
|---|---|---|
| med | 6 | 6.00 |
| Total |  | 6 |

**07.06.12** ud PUNTO DE CONEXIÓN PARA PUESTO DE TRABAJOS Y ENCHUFES
62 ud
Punto de conexión realizado con tubo corrugado de 25 mm no propagador de la llama, grado de protección según une y cable de cobre de 3x2,5 mm2 rz1-k 0,6/1 kv (as). Incluso pequeño material, caja de derivación superficial, soportes y fijaciones. Totalmente instalado.
Red electrica puestos de trabajo y enchufes

| Medición | Uds. | Parcial |
|---|---|---|
| med | 62 | 62.00 |
| Total |  | 62 |

**07.06.13** ud LATIGUILLO WILAN
32 ud
Suministro e instalación de latiguillo tipo wiland para dar servicio desde la caja en mesa hasta la caja en mesa contigua, constando la partida de:
Latiguillo 3x2,5mm macho - hembra 5 metros blanco completamente instalada, conectada y funcionando
Caja tipo latiguillo wiland 1

| Medición | Uds. | Parcial |
|---|---|---|
| med | 32 | 32.00 |
| Total |  | 32 |

**07.06.14** ud INTERRUPTOR 10A JUNG LS990 BLANCO ALPINO
8 ud
Suministro e instalación de interruptor jung serie ls 990 de color blanco alpino. Se incluye caja de empotrar universal o especial para pladur y parte proporcional de material de conexionado y fijación.

| Medición | Uds. | Parcial |
|---|---|---|
| MED | 8 | 8.00 |
| Total |  | 8 |

**07.06.15** ud CONMUTADOR JUNG LS990 BLANCO ALPINO
2 ud
Suministro e instalación de conmutador 10a jung serie ls 990 de color blanco alpino. Se incluye caja de empotrar universal o especial para pladur y parte proporcional de material de conexionado y fijación.

| Medición | Uds. | Parcial |
|---|---|---|
| med | 2 | 2.00 |
| Total |  | 2 |

**07.06.16** ud BASE ENCHUFE SCHUKO JUNG LS990 BLANCO ALPINO
32 ud
Suministro e instalación de base de enchufe bipolar 16a con tt lateral schuko jung serie ls 990 de color blanco alpino. Se incluye caja de empotrar universal o especial para pladur y parte proporcional de material de conexionado y fijación.

| Medición | Uds. | Parcial |
|---|---|---|
| med | 32 | 32.00 |
| Total |  | 32 |

### 07.07 RED DE TIERRAS

**07.07.01** ud RED EQUIPOTENCIAL OFICINAS
1 ud
Equipo de red equipotencial en la actuación de oficinas mediante conexionado de cada una de todas las partes metálicas de la bandejas metálicas mediante conductor de cobre desnudo recocido de 6 mm² de sección nominal y una resistencia eléctrica a 20°c no superior a 1,14 ohm/km, incluyendo parte proporcional de latiguillos de conexión y abrazaderas de acero galvanizado en caliente. Completamente instalado.

| Medición | Uds. | Parcial |
|---|---|---|
| med | 1 | 1.00 |
| Total |  | 1 |

**07.07.02** ud REFUERZO DE PUESTA A TIERRA
1 ud
Mejora del sistema de puesta a tierra tras medición de resistividad y valores reales.

| Medición | Uds. | Parcial |
|---|---|---|
| med | 1 | 1.00 |
| Total |  | 1 |

### 07.08 INSTALACION DE DATOS

**07.08.01** ud PANEL LEVITON CAT 6A
1 ud
Suministro e instalación de panel de 24 puertos rj45 cat.6a de la marca leviton, belden o similar y p.p. De pequeño material de fijación, conexión y etiquetado. Medida la unidad totalmente instalada y funcionando.

| Medición | Uds. | Parcial |
|---|---|---|
| med | 1 | 1.00 |
| Total |  | 1 |

**07.08.02** ud PASAHILOS HORIZONTAL.
1 ud
Suministro e instalación de pasacables horizontal doble fondo con tapa de 1 u para rack 19". Medida la unidad totalmente instalada y funcionando.

| Medición | Uds. | Parcial |
|---|---|---|
| med | 1 | 1.00 |
| Total |  | 1 |

**07.08.03** ud MÓDULO HEMBRA (CONECTOR) RJ-45 CAT. 6A
36 ud
Suministro e instalación de módulo hembra (conector) rj-45 cat. 6a leviton

| Medición | Uds. | Parcial |
|---|---|---|
| med | 36 | 36.00 |
| Total |  | 36 |

**07.08.04** ml CABLE UTP CAT 6 A CCA
1600 ml
Suministro e instalación de cableado cat 6a cpr/cca de la marca leviton o similar, p.p de pequeño material de fijación y conexionado, medios auxiliares. Completamente instalada, conectada y funcionando.

| Medición | Uds. | Largo | Parcial |
|---|---|---|---|
| med | 1 | 1600 | 1600.00 |
| Total |  |  | 1600 |

**07.08.05** ud CERTIFICACION CABLEADO CAT 6A.
24 ud
Certificación de cableado cat6a mediante equipo de medida fluke dsp 4100 o superior, con entrega de documentación de las pruebas realizadas en formato electrónico o papel según elección del cliente

| Medición | Uds. | Parcial |
|---|---|---|
| med | 24 | 24.00 |
| Total |  | 24 |

**07.08.06** ud PUNTO DE CONEXIÓN PUESTO DE TRABAJO
18 ud
Punto de canalización final de hasta un máximo de 2 tomas rj-45 a caja de puesto de trabajo, desde canalización principal. La partida incluye 4 metros de tubo corrugado reforzado de material plástico libre de halógenos de m25, bajo falso suelo/techo, incluido derivación de la canalización principal existente mediante abrazadera y taco de pvc, racores de entrada y salida de registros, materiales auxiliares y montaje. Totalmente instalado y conectado

| Medición | Uds. | Parcial |
|---|---|---|
| med | 18 | 18.00 |
| Total |  | 18 |

**07.08.07** ud LATIGUILLO DE PARCHEO CAT.6A LEVITON DE 3 METROS (10 FT)
24 ud
Suministro de latiguillo de parcheo para la activación de puesto de trabajo de 3 metros (10 ft) cat.6a, del fabricante leviton. No se incluye el parcheo de ninguno de los puestos.
Precio unitario

| Medición | Uds. | Parcial |
|---|---|---|
| med | 24 | 24.00 |
| Total |  | 24 |

**07.08.08** ud LATIGUILLO DE PARCHEO CAT.6A LEVITON DE 2 METROS (7 FT)
24 ud
Suministro de latiguillo de parcheo para la activación de puesto de trabajo de 2 metros (7 ft) cat.6a, del fabricante leviton. No se incluye el parcheo de ninguno de los puestos.
Precio unitario

| Medición | Uds. | Parcial |
|---|---|---|
| med | 24 | 24.00 |
| Total |  | 24 |

**07.08.09** ud PARCHEO DE LATIGUILLOS
24 ud
Parcheo de latiguillos sin suministro de latiguillos.
Precio unitario por latiguillo parcheado.

| Medición | Uds. | Parcial |
|---|---|---|
| med | 24 | 24.00 |
| Total |  | 24 |

### 07.09 LEGALIZACION

**07.09.01** ud BOLETIN INSTALACIÓN ELÉCTRICA
1 ud
Boletin de la instalación y suministro de documentación a la finalización de las obras. Incluyendo cuantas gestiones sean necesarias ante los organismos competentes.

| Medición | Uds. | Parcial |
|---|---|---|
| med | 1 | 1.00 |
| Total |  | 1 |

**07.09.02** ud DOCUMENTACIÓN AS BUILT
1 ud
Realización de planos de archivo ( " as built " ) de instalaciones coordinados con la dirección facultativa, incluso preparación de muestras y especificaciones de marcas y modelos para su aprobación, en los casos en los que sea necesario. Los planos de archivo deberán reflejar las obras realmente ejecutadas, recogiendo todos los detalles elaborados durante la fase de construcción, estar perfectamente delineados y entregarse tras la recepción provisional de las obras en el formato que se indique, así como en soporte informático. Deberán asimismo acompañarse de los manuales de uso, funcionamiento y mantenimiento de los equipos instalados, incluso homologaciones y otros documentos que la dirección facultativa pueda pedir para mayor información de la instalación.

| Medición | Uds. | Parcial |
|---|---|---|
| med | 1 | 1.00 |
| Total |  | 1 |

**07.09.03** ud PROYECTO
1 ud
Proyecto y certificado de instalación eléctrica, incluso gestiones en industria hasta conseguir los distintos documentos definitivos. Incluso visado.

| Medición | Uds. | Parcial |
|---|---|---|
| med | 1 | 1.00 |
| Total |  | 1 |

**07.09.04** ud TASAS
1 ud
Tasas de industria

| Medición | Uds. | Parcial |
|---|---|---|
| med | 1 | 1.00 |
| Total |  | 1 |

**07.09.05** ud INSPECCIÓN
1 ud
Coste de la inspección de la empresa autorizada por la dirección general de industria.

| Medición | Uds. | Parcial |
|---|---|---|
| med | 1 | 1.00 |
| Total |  | 1 |

## 08 INSTALACIONES: CLIMATIZACION (27/09/2026)

### 08.01 MOVIMIENTO DE EQUIPOS EXISTENTES (27/09/2026)

**08.01.01** ud DESMONTAJE DE EQUIPOS EXISTENTES (27/09/2026)
8 ud
Desmontaje de un equipo de aire acondicionado de tipo cassette de techo incluyendo la recogida del refrigerante, la desconexión eléctrica, la desconexión hidraúlica y la desconexión frigorífica dejándolo todo preparado y estanco para su posterior montaje.

| Medición | Uds. | Parcial |
|---|---|---|
| med | 8 | 8.00 |
| Total |  | 8 |

**08.01.02** ud INSTALACION BÁSICA DE EQUIPO REUTILIZADO (27/09/2026)
8 ud
Instalación básica de cassete de techo hasta 3 metros de red de tuberías en cobre deshidratado MULLER BRASS desde evaporadora hasta condensadora, debidamente aislados con coquilla elastomérica. Incluida Interconexión eléctrica entre unidades, soporte para equipo, soldadura en atmósfera cero y pruebas de estanqueidad mediante nitrógeno seco, deshumidificación de circuito mediante un vacío de instalación según RITE.

| Medición | Uds. | Parcial |
|---|---|---|
| desmontados | 8 | 8.00 |
| Total |  | 8 |

**08.01.03** ml INSTALACION FRIGORIFICA (27/09/2026)
45 ml
Instalación frigorífica adicional de red de tuberías en cobre deshidratado MULLER BRASS desde la condensadora en exterior hasta la evaporadora interior, debidamente aislados con coquilla elastomérica.

| Medición | Uds. | Largo | Parcial |
|---|---|---|---|
| med | 1 | 45 | 45.00 |
| Total |  |  | 45 |

**08.01.04** ud DESMONTAJE DE FANCOIL (27/09/2026)
3 ud
Desmontaje de fancoil existente de su emplazamiento actual, incluyendo su desconexión del circuito hidráulico. El equipo y la tubería serán trasladados a una empresa de gestión de residuos para la emisión de un certificado sobre su reciclaje.

| Medición | Uds. | Parcial |
|---|---|---|
| med | 3 | 3.00 |
| Total |  | 3 |

**08.01.05** ud SUMINISTRO E INSTALACIÓN DE FANCOIL (27/09/2026)
3 ud
Suministro e instalación de un fancoil de suelo con envolvente de la marca Daikin modelo FWZ06AT de 6.23 Kw a cuatro tubos incluyendo válvulas y termostato modelo FWEC10.

| Medición | Uds. | Parcial |
|---|---|---|
| nuevo fancoil | 3 | 3.00 |
| Total |  | 3 |

### 08.02 VENTILACIÓN (27/09/2026)

**08.02.01** ud RECUPERADOR DE CALOR AIRE-AIRE (27/09/2026)
1 ud
Recuperador de calor aire-aire, caudal de aire nominal 5000 m³/h, dimensiones 800x2350x1900 mm, peso 520 kg, presión estática de aire nominal 280 Pa, presión sonora 64 dBA, potencia eléctrica 3160 W, alimentación trifásica a 400 V, eficiencia de recuperación calorífica en condiciones húmedas 85,8%, potencia calorífica recuperada 37,6 kW, eficiencia de recuperación calorífica en condiciones secas 76,8%, con intercambiador de placas de aluminio de flujo cruzado, ventiladores con motor de tipo EC, bypass con servomotor para cambio de modo de operación de recuperación a free-cooling, filtros de aire clase F7+F8 en la entrada de aire exterior, filtro de aire clase M5 en el retorno de aire del interior, presostatos diferenciales para los filtros, acceso a los ventiladores y a los filtros de aire a través de los paneles de inspección, control electrónico para la regulación de la ventilación y de la temperatura, para la supervisión del estado de los filtros de aire, programación semanal. Instalación en techo.

| Medición | Uds. | Parcial |
|---|---|---|
| recuperador | 1 | 1.00 |
| Total |  | 1 |

**08.02.02** ml CONDUCTOS AUTOPORTANTES (27/09/2026)
350 ml
Conducto autoportante CLIMAVER PLUS R NETO para la distribución de aire climatizado ejecutado en lana de vidrio de alta densidad revestido por exterior con un complejo triplex formado por lámina de aluminio visto, refuerzo de malla de vidrio y kraftt, por el interior incorpora lámina de aluminio y kraftt incluso revistiendo su "canto macho", aporta altos rendimientos térmicos y acústicos, reacción al fuego M1 y clasificación F0 al índice de humos, i/p.p. de corte, ejecución, codos, embocaduras, derivaciones, elementos de fijación, sellado de uniones con cinta Climaver de aluminio, medios auxiliares y costes indirectos, totalmente instalado según normas UNE y NTE-ICI-22.

| Medición | Uds. | Largo | Parcial |
|---|---|---|---|
| med | 1 | 350 | 350.00 |
| Total |  |  | 350 |

**08.02.03** ud REJILLA DE RETORNO (27/09/2026)
15 ud
Suministro e instalación de Rejilla de retorno de lamas fijas horizontales a 45º, de la marca DIRU, modelo DS fabricado en aluminio, con unas dimensiones de 300x150 mm, acabado anodizado standard en color aluminio o lacado en blanco, incluso puente de montaje. Totalmente instalado.

| Medición | Uds. | Parcial |
|---|---|---|
| med | 15 | 15.00 |
| Total |  | 15 |

**08.02.04** ml TUBO DE 150MM DE POLIAMID REVESTIDO PVC GRIS (27/09/2026)
28 ml
Suministro e instalación de tubo de 150 mm de poliamida revestido de una capa de PVC en color gris, recubriendo un alma de acero en espiral. Clasificación al fuego M1. Temperatura de trabajo desde -18ºC a 70ºC en continuo. Presión estática admisible 250 mm.c.a. Velocidad máxima 30 m/seg.

| Medición | Uds. | Largo | Parcial |
|---|---|---|---|
| med | 1 | 28 | 28.00 |
| Total |  |  | 28 |

### 08.03 EXTRACCIÓN ASEOS (27/09/2026)

**08.03.01** ud EXTRACTOR HELICOIDAL 100M3 (27/09/2026)
2 ud
Suministro de extractor helicoidal extraplano con caudal de 100 metros cúbicos por hora, con compuerta antirretorno incorporada y con luz piloto de funcionamiento.

| Medición | Uds. | Parcial |
|---|---|---|
| EQUIPO | 2 | 2.00 |
| Total |  | 2 |

**08.03.02** ud INSTALACION DE EXTRACTOR (27/09/2026)
2 ud
Instalación de un extractor incluyendo soportes, anclajes, sistemas de sujección y conexionado eléctrico.

| Medición | Uds. | Parcial |
|---|---|---|
| INSTALACION | 2 | 2.00 |
| Total |  | 2 |

**08.03.03** ml TUBO DE 100MM DE POLIAMID REVESTIDO PVC GRIS (27/09/2026)
20 ml
Suministro e instalación de tubo de 100 mm de poliamida revestido de una capa de PVC en color gris, recubriendo un alma de acero en espiral. Clasificación al fuego M1. Temperatura de trabajo desde -18ºC a 70ºC en continuo. Presión estática admisible 250 mm.c.a. Velocidad máxima 30 m/seg.

| Medición | Uds. | Largo | Parcial |
|---|---|---|---|
| med | 1 | 20 | 20.00 |
| Total |  |  | 20 |

## 09 INSTALACIONES: PROTECCIÓN CONTRA INCÉNDIOS (27/09/2026)

### 09.01 DETECCIÓN (27/09/2026)

**09.01.01** ud REUBICACIÓN DETECTORES INCENDIOS EXISTENTES (27/09/2026)
4 ud
Reubicación de detectores de incendios existentes para adaptarlos a la nueva distribución, incluyendo canalización, cableado, pequeño material y mano de obra.

| Medición | Uds. | Parcial |
|---|---|---|
| med | 4 | 4.00 |
| Total |  | 4 |

**09.01.02** ud NUEVO DETECTOR INCENDIOS PLANTA 4 (27/09/2026)
16 ud
Suministro e instalación completa de nuevo detector de incendios, incluyendo canalización, cableado, pequeño material y mano de obra. Trabajos realizados por proveedores habituales, en caso de ser necesario realizarlo con la propiedad, habrá que realizar nueva cotización.

| Medición | Uds. | Parcial |
|---|---|---|
| med | 16 | 16.00 |
| Total |  | 16 |

**09.01.03** ud NUEVO DETECTOR INCENDIOS ESCALERAS PROTEGIDAS (27/09/2026)
3 ud
Suministro e instalación completa de nuevo detector de incendios, incluyendo canalización, cableado, pequeño material y mano de obra. Trabajos realizados por proveedores habituales, en caso de ser necesario realizarlo con la propiedad, habrá que realizar nueva cotización.

| Medición | Uds. | Parcial |
|---|---|---|
| detector | 3 | 3.00 |
| Total |  | 3 |

**09.01.04** ud REPROGRAMACIÓN CENTRALITA INCENDIOS (27/09/2026)
1 ud
Reprogramación de los nuevos elementos instalados en la central de incendios del edificio A SER REALIZADO POR EL MANTENEDOR DEL EDIFICIO.

| Medición | Uds. | Parcial |
|---|---|---|
| med | 1 | 1.00 |
| Total |  | 1 |

### 09.02 EXTINCIÓN (27/09/2026)

**09.02.01** ud REUBICACIÓN EXTINTOR DE POLVO DE 6 KG (27/09/2026)
4 ud
Reubicación de EXTINTOR existente de polvo de 6 kg de capacidad.

| Medición | Uds. | Parcial |
|---|---|---|
| med | 4 | 4.00 |
| Total |  | 4 |

**09.02.02** ud EXTINTOR DE CO2 DE 5 KG PARA CPD (27/09/2026)
1 ud
Suministro y colocación de EXTINTOR de Co2 de 5 kg de capacidad, para cuarto de servidores.

| Medición | Uds. | Parcial |
|---|---|---|
| med | 1 | 1.00 |
| Total |  | 1 |

**09.02.03** ud EXTINTOR DE CO2 DE 2 KG PARA CUADRO ELECTRICO (27/09/2026)
1 ud
Suministro y colocación de EXTINTOR de Co2 de 5 kg de capacidad, para cuadro eléctrico.

| Medición | Uds. | Parcial |
|---|---|---|
| med | 1 | 1.00 |
| Total |  | 1 |

**09.02.04** ud DESPLAZAMIENTO DE BIE EXISTENTE (27/09/2026)
1 ud
Trabajos de DESMONTAJE de boca de incendios en posición actual para MONTAJE y REUBICACIÓN en posición definitiva, incluso parte proporcional de la instalación de tubería y accesorios necesarios.

| Medición | Uds. | Parcial |
|---|---|---|
| med | 1 | 1.00 |
| Total |  | 1 |

**09.02.05** ud NUEVA BIE 25 mm. (27/09/2026)
1 ud
Suministro e instalación completa de nueva BIE de 25 mm.

| Medición | Uds. | Parcial |
|---|---|---|
| med | 1 | 1.00 |
| Total |  | 1 |

**09.02.06** ud VACIADO Y LLENADO DE BIES (27/09/2026)
1 ud
Realización de vaciado controlado del circuito a desmontar, posterior llenado a presión de servicio.

| Medición | Uds. | Parcial |
|---|---|---|
| med | 1 | 1.00 |
| Total |  | 1 |

### 09.03 SEÑALIZACIÓN (27/09/2026)

**09.03.01** ud SEÑALIZACIÓN FOTOLUMINISCENTE CLASE A (27/09/2026)
30 ud
Suministro y colocación de señal de PVC fotoluminiscente de CLASE A para indicación de medios de protección contra incendios y vías de evacuación.

| Medición | Uds. | Parcial |
|---|---|---|
| med | 30 | 30.00 |
| Total |  | 30 |

**09.03.02** ud SEÑALIZACIÓN FOTOLUMINISCENTE CLASE A COLGADA DOBLE CARA (27/09/2026)
4 ud
Suministro y colocación de señal de PVC fotoluminiscente de CLASE A a dos caras para indicación de medios de protección contra incendios y vías de evacuación.

| Medición | Uds. | Parcial |
|---|---|---|
| med | 4 | 4.00 |
| Total |  | 4 |

### 09.04 ALARMA (27/09/2026)

**09.04.01** ud REUBICACIÓN PULSADOR EMERGENCIA EXISTENTE (27/09/2026)
2 ud
Desmontaje y posterior montaje de pulsador de emergencia existente a nueva ubicación.

| Medición | Uds. | Parcial |
|---|---|---|
| med | 2 | 2.00 |
| Total |  | 2 |

**09.04.02** ud REUBICACIÓN SIRENA EXISTENTE (27/09/2026)
2 ud
Desmontaje y posterior montaje de sirena de emergencia existente a nueva ubicación.

| Medición | Uds. | Parcial |
|---|---|---|
| med | 2 | 2.00 |
| Total |  | 2 |

**09.04.03** ud NUEVO PULSADOR EMERGENCIA (27/09/2026)
2 ud
Suministro y montaje de pulsador de emergencia nuevo, incluso p.p. de pequeño material.

| Medición | Uds. | Parcial |
|---|---|---|
| med | 2 | 2.00 |
| Total |  | 2 |

**09.04.04** ud NUEVA SIRENA ALARMA (27/09/2026)
2 ud
Suministro y montaje de nueva sirena de emergencia, incluso p.p. de pequeño material.

| Medición | Uds. | Parcial |
|---|---|---|
| med | 2 | 2.00 |
| Total |  | 2 |

### 09.05 PRUEBAS Y DOCUMENTACIÓN (27/09/2026)

**09.05.01** ud PRUEBAS DE ACEPTACIÓN Y DOCUMENTACIÓN (27/09/2026)
1 ud
Pruebas de aceptación de la instalación incluyendo todos los medios de personal y materiales necesarios, documentación, protocolos de pruebas, estadillos, etc. conforme al Pliego de condiciones técnicas. Incluye:
- Prueba funcional de la instalación de DETECCIÓN según RIPCI
- Redacción de documentación necesaria.

| Medición | Uds. | Parcial |
|---|---|---|
| med | 1 | 1.00 |
| Total |  | 1 |

### 09.06 LEGALIZACIÓN INSTALACIÓN PCI (27/09/2026)

**09.06.01** ud PROYECTO LEGALIZACIÓN (27/09/2026)
1 ud
Redacción de Proyecto técnico de instalaciones de PROTECCION CONTRA INCENDIOS (DETECCIÓN Y ALARMA) firmado por técnico titulado competente, en el que se especifiquen sus características técnicas y de funcionamiento y se acredite el cumplimiento de todas las prescripciones de seguridad exigidas por el Reglamento de Instalaciones de protección contra Incendios aprobado por el Real Decreto 513/2017,estructurados documentalmente.

| Medición | Uds. | Parcial |
|---|---|---|
| proyecto | 1 | 1.00 |
| Total |  | 1 |

**09.06.02** ud CERTIFICADO (27/09/2026)
1 ud
Emisión de certificado , que justifique que las instalaciones se han realizado de
acuerdo con el proyecto aprobado por Industria , Y con el Reglamento de Instalaciones de protección contra Incendios.

| Medición | Uds. | Parcial |
|---|---|---|
| certificado | 1 | 1.00 |
| Total |  | 1 |

**09.06.03** ud TRAMITACIÓN LEGALIZACIÓN (27/09/2026)
1 ud
Tramitación de la legalización en ENTIDAD DE INSPECCION Y CONTROL (Industria),
incluyendo la elaboración de los siguientes documentos:
1.- Impreso de solicitud de registro del proyecto de instalación de protección contra incendios. 2.- Solicitud de conformidad de instalaciones de protección contra incendios. Resumen técnico. 3.- Documento justificativo del pago de la tasa INCLUIDA 4.- Certificado de que la empresa figura registrada en el Registro Especial de Empresas Instaladoras de Electricidad, firmado por el instalador. 5.- Certificado Dirección y Terminación de obra y Acta de prueba de presión. 6.- Documentos de homologación de los materiales empleados

| Medición | Uds. | Parcial |
|---|---|---|
| tramitacion | 1 | 1.00 |
| Total |  | 1 |

## 11 INSTALACIONES: AUDIOVISUALES (27/09/2026)

### 11.01 AULA 1 (27/09/2026)

**11.01.01** ud MONITOR TÁCTIL 65" NEW LINE TT-6523 (27/09/2026)
1 ud
Monitor táctil 65",Android 13, GOOGLE EDLA, Multi usuario, Altavoces 2x20W, Wifi 6 + Bluetooth, Cristal Antimicrobiano, USB-C 65W, 8GB RAM y 128GB ROM, 20 puntos táctiles, Reconocimiento de Objetos, Resolución 4K, Newline Cast (proyección inalámbrica), Newline Broadcast (streaming), Newline Display Management (MDM), OPS PC opcional, 3 AÑOS DE GARANTIA ON SITE

| Medición | Uds. | Parcial |
|---|---|---|
| med | 1 | 1.00 |
| Total |  | 1 |

**11.01.02** ud SOPORTE NEW LINE D804 (27/09/2026)
3 ud
Soporte movil compatible con pantallas hasta 86" (135Kg)

| Medición | Uds. | Parcial |
|---|---|---|
| med | 3 | 3.00 |
| Total |  | 3 |

**11.01.03** ud MONITOR NO TÁCTIL 85" NEW LINE STV-8524+ (27/09/2026)
1 ud
Monitor no táctil 85", Android 14,Wifi, Bluetooth, Control IP, Wake on LAN, Wake on Wifi , MDM, Newline Cast, Newline Broadcast, Software Carteleria Opcional,

| Medición | Uds. | Parcial |
|---|---|---|
| med | 1 | 1.00 |
| Total |  | 1 |

**11.01.04** ud MONITOR NO TÁCTIL 65" NEW LINE STV-6524+ (27/09/2026)
1 ud
Monitor no táctil 65", Android 14,Wifi, Bluetooth, Control IP, Wake on LAN, Wake on Wifi , MDM, Newline Cast, Newline Broadcast, Software Carteleria Opcional,

| Medición | Uds. | Parcial |
|---|---|---|
| med | 1 | 1.00 |
| Total |  | 1 |

**11.01.05** ud CEILING SPEAKERPHONE FONE 700 (27/09/2026)
1 ud
Ceiling speakerphone with connection HUB. Includes 10m cable. AVER FONE 700

| Medición | Uds. | Parcial |
|---|---|---|
| med | 1 | 1.00 |
| Total |  | 1 |

**11.01.06** ud EXPANSION SPEAKERPHONE FONE700 (27/09/2026)
1 ud
Expansion ceiling speakerphone for FONE700. Includes 10m cable for daisy chain. MAX 3 additional expansion speakerphones. AVER Expansion Speakerphone FONE700

| Medición | Uds. | Parcial |
|---|---|---|
| med | 1 | 1.00 |
| Total |  | 1 |

**11.01.07** ud MATRIX BOX MT100 (27/09/2026)
1 ud
Matrix box up to 4 cameras. USB/HDMI/RTSP/NDI in/out. AVER MT100

| Medición | Uds. | Parcial |
|---|---|---|
| med | 1 | 1.00 |
| Total |  | 1 |

**11.01.08** ud MATRIX SWITCH AVER HUB30 (27/09/2026)
1 ud
4K BYOM 4x2 USB and HDMI switch with IA functions and USB-C power deliver. For small and medium rooms. AVER HUB30

| Medición | Uds. | Parcial |
|---|---|---|
| med | 1 | 1.00 |
| Total |  | 1 |

**11.01.09** ud TOUCH CONTROLLER AVER CP10 G2 (27/09/2026)
1 ud
10" IP Touch Controller (POE+) for VB370A, camera control and HUB series control. AVER CP10 G2

| Medición | Uds. | Parcial |
|---|---|---|
| med | 1 | 1.00 |
| Total |  | 1 |

**11.01.10** ud CONFERENCE CAMERA AVER CAM130 (27/09/2026)
1 ud
4K Conference Camera, FOV 120º, 5X Zoom, with built in dual microphone, fill light, Auto & Preset Framing IA. AVER CAM130

| Medición | Uds. | Parcial |
|---|---|---|
| med | 1 | 1.00 |
| Total |  | 1 |

**11.01.11** ud CAMERA PTZ AVER TR211 (27/09/2026)
1 ud
TR211 (1080p60, HDMI, 3GSDI, USB, IP, Auto Tracking). NDI HX3* Black color. AVER TR211

| Medición | Uds. | Parcial |
|---|---|---|
| med | 1 | 1.00 |
| Total |  | 1 |

**11.01.12** ud SWITCH NETGEAR M4250-9G1F-PoE (27/09/2026)
1 ud
Velocidad del puerto principal: 1 Gigabit. Número de puertos: 10 (8x 1G PoE+, 1x 1G, 1x SFP). Puertos PoE / Potencia: 8 PoE+ (30W/puerto), 110W Potencia. NETGEAR M4250-9G1F-PoE

| Medición | Uds. | Parcial |
|---|---|---|
| med | 1 | 1.00 |
| Total |  | 1 |

**11.01.13** ud AMPLIFICADOR EXTRON DA2 HD 4K PLUS (27/09/2026)
2 ud
Amplificador de distribución HDMI 4K/60 de dos salidas. Admiten resoluciones de vídeo de ordenador y vídeo hasta 4K/60 a 4:4:4. EXTRON DA2 HD 4K PLUS

| Medición | Uds. | Parcial |
|---|---|---|
| med | 2 | 2.00 |
| Total |  | 2 |

**11.01.14** ud MONITOR 27" PHILLIPS (27/09/2026)
1 ud
Monitor 27" UHD, WLED, 60Hz, IPS, 4 ms GtG, HDR10, Adaptive Sync., Altavoces, (3840x2160, 2X HDMI 2.0, 1x DP 1.4) Negro PHILIPS

| Medición | Uds. | Parcial |
|---|---|---|
| med | 1 | 1.00 |
| Total |  | 1 |

**11.01.15** ud AMPLIFICADOR AUDIOPHONY BN-A250 (27/09/2026)
1 ud
Amplificador de lazo magnético para superficie de 250m². AUDIOPHONY BN-A250

| Medición | Uds. | Parcial |
|---|---|---|
| med | 1 | 1.00 |
| Total |  | 1 |

**11.01.16** ud CINTA AUDIOPHONY BN-A250 (27/09/2026)
1 ud
Cinta de cobre de 50 m de largo, 18 mm de ancho y 0.1 mm de grosor. AUDIOPHONY BN-A250

| Medición | Uds. | Parcial |
|---|---|---|
| med | 1 | 1.00 |
| Total |  | 1 |

**11.01.17** ud RACK KIMEX 10588369 (27/09/2026)
1 ud
Rack de Pared 19" 600x450mm 9U. KIMEX 10588369

| Medición | Uds. | Parcial |
|---|---|---|
| med | 1 | 1.00 |
| Total |  | 1 |

**11.01.18** ud CABLEADO aula 1 (27/09/2026)
1 ud
Cableado de Cat6, altavoces, HDMI y pequeño material vario de instalación

| Medición | Uds. | Parcial |
|---|---|---|
| cableado aula 1 | 1 | 1.00 |
| Total |  | 1 |

**11.01.19** ud INSTALACIÓN aula 1 (27/09/2026)
1 ud
Servicios profesioanles para la instalación, configuración y puesta en marcha de los equipos instalados.

| Medición | Uds. | Parcial |
|---|---|---|
| INSTALACION aula 1 | 1 | 1.00 |
| Total |  | 1 |

### 11.02 AULA 2 (27/09/2026)

**11.01.01** ud MONITOR TÁCTIL 65" NEW LINE TT-6523
1 ud

| Medición | Uds. | Parcial |
|---|---|---|
| med | 1 | 1.00 |
| Total |  | 1 |

**11.01.02** ud SOPORTE NEW LINE D804
3 ud

| Medición | Uds. | Parcial |
|---|---|---|
| med | 3 | 3.00 |
| Total |  | 3 |

**11.01.03** ud MONITOR NO TÁCTIL 85" NEW LINE STV-8524+
1 ud

| Medición | Uds. | Parcial |
|---|---|---|
| med | 1 | 1.00 |
| Total |  | 1 |

**11.01.04** ud MONITOR NO TÁCTIL 65" NEW LINE STV-6524+
1 ud

| Medición | Uds. | Parcial |
|---|---|---|
| med | 1 | 1.00 |
| Total |  | 1 |

**11.01.05** ud CEILING SPEAKERPHONE FONE 700
1 ud

| Medición | Uds. | Parcial |
|---|---|---|
| med | 1 | 1.00 |
| Total |  | 1 |

**11.01.06** ud EXPANSION SPEAKERPHONE FONE700
1 ud

| Medición | Uds. | Parcial |
|---|---|---|
| med | 1 | 1.00 |
| Total |  | 1 |

**11.01.07** ud MATRIX BOX MT100
1 ud

| Medición | Uds. | Parcial |
|---|---|---|
| med | 1 | 1.00 |
| Total |  | 1 |

**11.01.08** ud MATRIX SWITCH AVER HUB30
1 ud

| Medición | Uds. | Parcial |
|---|---|---|
| med | 1 | 1.00 |
| Total |  | 1 |

**11.01.09** ud TOUCH CONTROLLER AVER CP10 G2
1 ud

| Medición | Uds. | Parcial |
|---|---|---|
| med | 1 | 1.00 |
| Total |  | 1 |

**11.01.10** ud CONFERENCE CAMERA AVER CAM130
1 ud

| Medición | Uds. | Parcial |
|---|---|---|
| med | 1 | 1.00 |
| Total |  | 1 |

**11.01.11** ud CAMERA PTZ AVER TR211
1 ud

| Medición | Uds. | Parcial |
|---|---|---|
| med | 1 | 1.00 |
| Total |  | 1 |

**11.01.12** ud SWITCH NETGEAR M4250-9G1F-PoE
1 ud

| Medición | Uds. | Parcial |
|---|---|---|
| med | 1 | 1.00 |
| Total |  | 1 |

**11.01.13** ud AMPLIFICADOR EXTRON DA2 HD 4K PLUS
2 ud

| Medición | Uds. | Parcial |
|---|---|---|
| med | 2 | 2.00 |
| Total |  | 2 |

**11.01.14** ud MONITOR 27" PHILLIPS
1 ud

| Medición | Uds. | Parcial |
|---|---|---|
| med | 1 | 1.00 |
| Total |  | 1 |

**11.01.15** ud AMPLIFICADOR AUDIOPHONY BN-A250
1 ud

| Medición | Uds. | Parcial |
|---|---|---|
| med | 1 | 1.00 |
| Total |  | 1 |

**11.01.16** ud CINTA AUDIOPHONY BN-A250
1 ud

| Medición | Uds. | Parcial |
|---|---|---|
| med | 1 | 1.00 |
| Total |  | 1 |

**11.01.17** ud RACK KIMEX 10588369
1 ud

| Medición | Uds. | Parcial |
|---|---|---|
| med | 1 | 1.00 |
| Total |  | 1 |

**11.02.18** ud CABLEADO aula 2 (27/09/2026)
1 ud
Cableado de Cat6, altavoces, HDMI y pequeño material vario de instalación

| Medición | Uds. | Parcial |
|---|---|---|
| cableado aula 2 | 1 | 1.00 |
| Total |  | 1 |

**11.02.19** ud INSTALACIÓN aula 2 (27/09/2026)
1 ud
Servicios profesioanles para la instalación, configuración y puesta en marcha de los equipos instalados.

| Medición | Uds. | Parcial |
|---|---|---|
| aula 2 | 1 | 1.00 |
| Total |  | 1 |

## 12 VARIOS (13/01/2026)

### 12.01 LIMPIEZA (13/01/2026)

**17.01.01** LIMPIEZA CONTINUA (13/01/2026)
1
Limpieza continuada periódica de la obra durante el desarrollo completo de los trabajos, incluyendo trabajos de todas las contratas y subcontratas de obra, instalación de elementos de señalización general, de evacuación y emergencia, de las zonas de trabajo.

| Medición | Uds. | Parcial |
|---|---|---|
| MED | 1 | 1.00 |
| Total |  | 1 |

**17.01.02** LIMPIEZA FINAL (13/01/2026)
1
Limpieza final de obra para dejar la zona en perfecto estado, tras la finalización de los trabajos de obra, para su recepción inmediata. Limpieza fina final de la obra, incluyendo:
- limpieza de suelos plásticos/ PVC/vinilo.
- aspiración de moqueta de suelo y limpieza de todo tipo de pavimentos.
- limpieza de cristales y perfiles interiores, tanto horizontales como verticales, en su encuentro con otros elementos constructivos, techos, suelos, etc.
- limpieza de mamparas, tanto ciegas como de vidrio.
- limpieza de zócalos y rodapiés.
- limpieza de techos.
- limpieza de luminarias en techo y suspendidas.
- limpieza de restos de emplastecidos, pinturas, etc.
Y en general todos los elementos que constituyen el espacio interior de las oficinas, incluyendo la retirada de escombros a contenedor o suciedad que pudiera quedar en obra.Limpieza continuada periódica de la obra durante el desarrollo completo de los trabajos, incluyendo trabajos de todas las contratas y subcontratas de obra, instalación de elementos de señalización general, de evacuación y emergencia, de las zonas de trabajo.

| Medición | Uds. | Parcial |
|---|---|---|
| MED | 1 | 1.00 |
| Total |  | 1 |

### 12.02 SEGURIDAD Y SALUD (13/01/2026)

**17.02.01** ud SEGURIDAD Y SALUD E HIGIENE (MEDIOS Y MATERIALES) (13/01/2026)
1 ud
Partida alzada de Seguridad y Salud e Higiene que incluye todos los medios necesarios para la correcta ejecución de las obra. Estos medios serán los definidos en el PSS (o evaluación preventiva de riesgos en cada caso) que a su vez deberá ser aprobado por el CSS designado por la Propiedad según se establece en RD 1627/1997. y los medios de trabajo adecuados para el personal de obra, tales como comedor, vestuarios, etc

| Medición | Uds. | Parcial |
|---|---|---|
| Total | 1 | 1.00 |
| Total |  | 1 |

## 13 MOBILIARIO (27/09/2026)

**13.01** ud MESA FORMACIÓN AULAS 180x60 (27/09/2026)
9 ud
Suministro e instalación de mesa de formación modelo "CLASS" de FORMA 5. Dimensiones 180x60x74 cms. Estructura lacada en negro, sobre en melamina cajeado para albergar caja de mecanismos. Con bandeja inferior pasacables. I/ pp de transporte y retirada de material sobrante.

**13.02** ud MESA FORMACIÓN AULAS 120x60 (27/09/2026)
16 ud
Suministro e instalación de mesa de formación modelo "CLASS" de FORMA 5. Dimensiones 120x60x74 cms. Estructura lacada en negro, sobre en melamina cajeado para albergar caja de mecanismos. Con bandeja inferior pasacables. I/ pp de transporte y retirada de material sobrante.

**13.03** ud MESA FORMACIÓN AULAS 120x60 (faldón) (27/09/2026)
2 ud
Suministro e instalación de mesa de formación modelo "CLASS" de FORMA 5. Dimensiones 120x60x74 cms. Estructura lacada en negro, sobre en melamina cajeado para albergar caja de mecanismos. Con bandeja inferior pasacables. I/ pp de transporte y retirada de material sobrante. Incluye faldón.

**13.04** ud SILLA FORMACIÓN AULAS (27/09/2026)
61 ud
Suministro de silla para aulas modelo Globe de Forma5. Carcasa de polipropileno color gris ratón con asiento con galleta tapizada, categoria G4 Nappel Pro. Sin brazos y cuatro patras metálicas acabadas lacadas en color gris ratón.

**13.05** ud MESA TRABAJO ADMINISTRACIÓN (27/09/2026)
1 ud
Pull de 2 puestos con tablero laminado y estructura metálica blanca. Modelo ZAMA de Forma 5, dimensiones: 160x80 (x2). Acabado: Laminado blanco cajeado para albergar caja de mecanismos. Con bandeja inferior pasacables. I/ pp de transporte y retirada de material sobrante.

**13.06** ud SILLA TRABAJO ADMINISTRACIÓN (27/09/2026)
3 ud
Suministro y montaje silla DotPro de Forma5. Asiento tapizado con tejido grupo3 Gravity. Respaldo alto en malla flexible y transpirable web 90198. Regulación lumbar en color negro, marco negro Mecanismo sincro nova y brazos fijos. Base star 69 cm de poliamida y doble rodadura blanda Ø 65 mm.

**13.07** ud MESA DIRECCIÓN DESPACHO (27/09/2026)
1 ud
Suministro y montaje de mesa RECTÁNGULAR pra despacho modelo TIMBER de Forma 5, De dimensiones 180x80 patas de roble y sobres en melamina blanco polar con esquinas redondeadas. Con electrificación mediante box metálico y bandeja.

**13.08** ud SILLA DIRECCIÓN DESPACHO (27/09/2026)
1 ud
Suministro y montaje silla DotPro de Forma5. Asiento tapizado con tejido grupo3 Gravity. Respaldo alto en malla flexible y transpirable web 90198. Regulación lumbar en color negro, marco negro Mecanismo sincro nova y brazos fijos. Base star 69 cm de poliamida y doble rodadura blanda Ø 65 mm.

**13.09** ud MESA APOYO DESPACHO + SALA PROF. (27/09/2026)
2 ud
Suministro y montaje de mesa Timber de Forma5 de diámetro ø80 y altura 73,5 cm., con 3 patas de roble y sobre en melamina blanco polar.

**13.10** ud SILLAS CONFIDENTE DESPACHO + SALA PROF. (27/09/2026)
8 ud
Suministro y montaje de silla modelo Glove de Forma5. Estructura GRIS RATÓN de 4 radios con ruedas. Caracasa totalmente tapizada Grupo 3, Gravity color a definir con reposabrazos color gris ratón.

**13.11** ud SOFÁ 3 PAX ÁREA VENDING (27/09/2026)
1 ud
Suministro e instalación de sofá de 3 plazas modelo "PAUSA" de esPATTIO de FORMA 5. Con respaldo, dos reposabrazos, plataforma de madera de roble, tapicería G3 Medley color a elegir. I/ pp de transporte y retirada de material sobrante.

**13.12** ud SOFÁ 2 PAX ÁREA VENDING +SALA PROF. (27/09/2026)
2 ud
Suministro e instalación de sofá de 2 plazas modelo "PAUSA" de esPATTIO de FORMA 5. Con respaldo, dos reposabrazos, plataforma de madera de roble, tapicería G3 Medley color a elegir. I/ pp de transporte y retirada de material sobrante.

**13.13** ud MESA BAJA ÁREA VENDING + SALA PROF. 60 DIAM. (27/09/2026)
3 ud
Suministro e instalación de mesa baja modelo "MARINA" de esPATTIO de FORMA 5. Dimensiones 60 diam.x 40,6 h cms.Estructura metálica lacada en negro con 3 patas. Sobre acabado madera de roble. I/ pp de transporte y retirada de material sobrante.

**13.14** ud MESA BAJA ÁREA VENDING 100 DIAM. (27/09/2026)
1 ud
Suministro e instalación de mesa baja modelo "MARINA" de esPATTIO de FORMA 5. Dimensiones 100 diam.x 35,6 h cms.Estructura metálica lacada en negro con 3 patas. Sobre acabado madera de roble. I/ pp de transporte y retirada de material sobrante.

**13.15** ud MESA VENDING (27/09/2026)
1 ud
Suministro e instalación de mesa redonda modelo "BAELO" de esPATTIO de FORMA 5. Dimensiones 120 diam.x 74 h cms. Base color GRIS SOMBRA. Sobre acabado madera de roble. I/ pp de transporte y retirada de material sobrante.

**13.16** ud SILLAS VENDING (27/09/2026)
6 ud
Suministro e instalación de silla de interiores modelo "BIKA" de esPATTIO de FORMA 5. Estructura de polipropileno negra. Tapizada G3 Medley. I/ pp de transporte y retirada de material sobrante.

**13.17** ud BUTACAS EXTERIOR (27/09/2026)
2 ud
Suministro e instalación de butaca de una plaza para exterior modelo BRISA DUNA de RESOL. I/ pp de transporte y retirada de material sobrante.

**13.18** ud SOFA EXTERIOR (27/09/2026)
2 ud
Suministro e instalación de sofá de 2 plazas modelo BRISA CORNER DUNA para exterior de RESOL. I/ pp de transporte y retirada de material sobrante.

**13.19** ud MESA BAJA EXTERIOR (27/09/2026)
1 ud
Suministro e instalación de mesa baja exterior cuadrada de 67 cms de lado modelo ANOU de Resol. I/ pp de transporte y retirada de material sobrante.

**13.20** ud SILLAS EXTERIOR (27/09/2026)
4 ud
Suministro e instalación de silla de exterior modelo GELATO de RESOL I/ pp de transporte y retirada de material sobrante.

**13.21** ud MESA CUADRADA EXTERIOR (27/09/2026)
1 ud
Suministro e instalación de mesa de exterior modelo NOA 90x90 cms de RESOL. I/ pp de transporte y retirada de material sobrante.

**13.22** ud JARDINERAS EXTERIORES (27/09/2026)
8 ud
Suministro e instalación de jardineras cerámicas color crudo circulares, incluyen plantas. I/ pp de transporte y retirada de material sobrante.

| Código | Ud | Descripción | Precio |
|---|---|---|---|
| %CI0600 | % | Costes Indirectos (24/07/2021) | 6 |
| 14.01 | u | GESTION DE RESIDUOS (21/10/2025) | 0 |
| 15.01 | u | SEGURIDAD Y SALUD (21/10/2025) | 0 |
